# Vanne d'isolement

- Propriété du fichier: CYPE INGENIEROS, S.A.
- Format: FIEBDC-3/2002
- Zone géographique: Sénégal
- Devise: XOF
- Coûts indirects: 3.00 %
- Frais généraux: 13.00 %
- Bénéfice: 6.00 %
- TVA: 18.00 %

## X Réseaux divers

### XD Distribution d'eau

#### XDP Eau potable

**XDP080** U Vanne d'isolement.
Vanne papillon de fonte de fer, DN 300 mm. Comprend les éléments de montage et les accessoires nécessaires à son bon fonctionnement.
Inclut: Implantation. Mise en place. Connexion. Contrôle de son bon fonctionnement.
Critère pour le métré: Nombre d'unités prévues, selon documentation graphique du Projet.
Critère pour le mémoire: On mesurera le nombre d'unités réellement exécutées selon les spécifications du Projet.

| Code | U | Désignation | Quantité | Prix | Montant |
|---|---|---|---|---|---|
| mt37svm010k | U | Vanne papillon de fonte de fer, DN 300 mm. (matériau) | 1.000 | 304314.52 | 304314.52 |
| mt37www010 | U | Produits complémentaires pour installations de plomberie. (matériau) | 1.000 | 1252.29 | 1252.29 |
| mo008 | h | Compagnon professionnel III/CP2 plombier. (main-d'œuvre) | 0.132 | 1700.48 | 224.46 |
| mo107 | h | Ouvrier professionnel II/OP plombier. (main-d'œuvre) | 0.132 | 971.13 | 128.19 |
| % | % | Frais de chantier des unités d'ouvrage | 2 % | 305919.46 | 6118.39 |
|  |  | Coûts directs |  |  | 312037.85 |
