# Support de lignes, en béton

- Propriété du fichier: CYPE INGENIEROS, S.A.
- Format: FIEBDC-3/2002
- Zone géographique: Sénégal
- Devise: XOF
- Coûts indirects: 3.00 %
- Frais généraux: 13.00 %
- Bénéfice: 6.00 %
- TVA: 18.00 %

## X Réseaux divers

### XE Électricité

#### XEA Lignes aériennes

**XEA030** U Support de lignes, en béton.
Poteau en béton armé vibré, de 13 m de hauteur et 1000 daN d'effort nominal, encastrement avec dé de béton BCN: CPJ-CEM II/A 32,5 - TP - B 25 - 15/25 - E: 1 - NA - P 18-305, prêt à l'emploi, coulage depuis le camion, dans sol cohésif. Comprend l'excavation pour fondation avec des moyens mécaniques, le transport et la décharge. Totalement monté.
Inclut: Implantation. Transport et décharge. Excavation des fondations. Suppression des terres lâches du fond de l'excavation. Hissage du poteau. Mise en place et aplomb. Coulage et compactage du béton. Suppression des restes, nettoyage final et retrait des décombres. Chargement des décombres dans le camion ou la benne.
Critère pour le métré: Nombre d'unités prévues, selon documentation graphique du Projet.
Critère pour le mémoire: On mesurera le nombre d'unités réellement exécutées selon les spécifications du Projet.

| Code | U | Désignation | Quantité | Prix | Montant |
|---|---|---|---|---|---|
| mt35pya020rq | U | Poteau en béton armé vibré, de 13 m de hauteur et 1000 daN d'effort nominal, selon NF EN 12843. (matériau) | 1.000 | 472559.19 | 472559.19 |
| mt10hmf040qahd | m³ | Béton non armé prêt à l'emploi BCN: CPJ-CEM II/A 32,5 - TP - B 25 - 15/25 - E: 1 - NA - P 18-305. (matériau) | 1.621 | 76570.64 | 124121.01 |
| mq01exn010i | h | Mini pelleteuse sur pneus, de 37,5 kW. (matériel) | 0.473 | 24890.07 | 11773.00 |
| mq04cag010a | h | Camion grue jusqu'à 6 t de charge maximale. (matériel) | 1.540 | 26932.48 | 41476.02 |
| mo020 | h | Compagnon professionnel III/CP2 construction. (main-d'œuvre) | 3.436 | 1654.86 | 5686.10 |
| mo077 | h | Ouvrier professionnel II/OP construction. (main-d'œuvre) | 3.436 | 972.98 | 3343.16 |
| % | % | Frais de chantier des unités d'ouvrage | 2 % | 658958.48 | 13179.17 |
|  |  | Coûts directs |  |  | 672137.65 |
