# Ligne aérienne d'éclairage public

- Propriété du fichier: CYPE INGENIEROS, S.A.
- Format: FIEBDC-3/2002
- Zone géographique: Sénégal
- Devise: XOF
- Coûts indirects: 3.00 %
- Frais généraux: 13.00 %
- Bénéfice: 6.00 %
- TVA: 18.00 %

## X Réseaux divers

### XE Électricité

#### XEA Lignes aériennes

**XEA010** m Ligne aérienne d'éclairage public.
Ligne aérienne d'éclairage public constituée de câble multipolaire RZ, avec conducteurs en cuivre de 4x4 mm² de section, réaction au feu classe Fca, sa tension assignée étant de 0,6/1 kV. Comprend les accessoires et éléments de fixation. Totalement montée, connectée et testée.
Inclut: Implantation. Pose et fixation du câble. Connexion du câble.
Critère pour le métré: Longueur mesurée selon documentation graphique du Projet.
Critère pour le mémoire: On mesurera la longueur réellement exécutée selon les spécifications du Projet.

| Code | U | Désignation | Quantité | Prix | Montant |
|---|---|---|---|---|---|
| mt35cun300e | m | Câble multipolaire RZ, sa tension assignée étant de 0,6/1 kV, réaction au feu classe Fca selon FR EN 50575, avec conducteur de cuivre classe 2 de 4x4 mm² de section, avec isolation de polyéthylène réticulé (R). Selon UNE 21030-2. (matériau) | 1.000 | 3758.79 | 3758.79 |
| mt35www010 | U | Produits complémentaires pour installations électriques. (matériau) | 1.000 | 1322.66 | 1322.66 |
| mo003 | h | Compagnon professionnel III/CP2 électricien. (main-d'œuvre) | 0.020 | 1730.31 | 34.61 |
| mo102 | h | Ouvrier professionnel II/OP électricien. (main-d'œuvre) | 0.020 | 988.16 | 19.76 |
| % | % | Frais de chantier des unités d'ouvrage | 2 % | 5135.82 | 102.72 |
|  |  | Coûts directs |  |  | 5238.54 |
