# Tranchée drainante sur le périmètre d'un mur en contact avec le terrain, avec granulats recyclés

- Propriété du fichier: CYPE Ingenieros S.A.
- Format: FIEBDC-3/2016
- Logiciel: Générateur de prix de la construction. CYPE Ingenieros, S.A.
- Date: 03/10/2024
- Zone géographique: Sénégal
- Devise: XOF
- Coûts indirects: 3 %
- Frais généraux: 13 %
- Bénéfice: 6 %
- TVA: 18 %

## A VRD et aménagements extérieurs

### AA Assainissement

#### AAO Drainage

**AAO030** m Tranchée drainante sur le périmètre d'un mur en contact avec le terrain, avec granulats recyclés.
Tranchée drainante sur le périmètre d'un mur en contact avec le terrain, de 45 cm de hauteur et 70 cm de largeur, avec une pente minimale de 0,50%, pour captage des eaux qui filtrent à travers la surface du terrain, au fond de laquelle est placée un tube perforé en PVC à double paroi, celle extérieure annelée et celle intérieur lisse, couleur tuile RAL 8023, avec fentes transversales réparties sur environ 220° dans le creux de l'annelure, pour drainage, rigidité annulaire nominale 4 kN/m², de 200 mm de diamètre nominal, 182,4 mm de diamètre intérieur, selon NF EN 13476-1, longueur nominale 6 m, assemblage par tulipe avec joint élastique en EPDM, mis en place sur un dallage en béton massif BCN: CPJ-CEM II/A 32,5 - TP - B 20 - 15/25 - E: 1 - NA - P 18-305, de 10 cm d'épaisseur, en demi-cercle pour recevoir le tube et réaliser les pentes, avec remplissage de 25 cm de chaque côté du tube et remplissage supérieur de 25 cm au-dessus de la génératrice supérieure du tube avec granulat recyclé de béton de 40 à 80 mm de diamètre, le tout enveloppé dans un géotextile non tissé composé de fibres de polyester unies par aiguilletage, avec une résistance à la traction longitudinale de 1,63 kN/m, une résistance à la traction transversale de 2,08 kN/m, une ouverture de cône à l'essai de perforation dynamique selon NF EN ISO 13433 inférieure à 27 mm, résistance CBR au poinçonnement 0,4 kN et une masse surfacique de 200 g/m². Comprend le lubrifiant pour montage.
Critère d'évaluation économique: Le prix ne comprend ni l'excavation ni le remblai proprement dit.
Inclut: Implantation et tracé du conduit en plan et des pentes. Réalisation du dallage en béton. Mise en place du géotextile. Descente et mise en place des tubes dans le fond de la tranchée. Montage, connexion et contrôle de son bon fonctionnement. Exécution du remblai enveloppe. Fermeture à double rabat du paquet filtrant réalisé avec le géotextile lui-même.
Critère pour le métré: Longueur mesurée en projection horizontale, selon documentation graphique du Projet.
Critère pour le mémoire: On mesurera, en projection horizontale, la longueur réellement exécutée selon les spécifications du Projet.

| Code | U | Désignation | Quantité | Prix | Montant |
|---|---|---|---|---|---|
| mt10hmf040qaed | m³ | Béton non armé prêt à l'emploi BCN: CPJ-CEM II/A 32,5 - TP - B 20 - 15/25 - E: 1 - NA - P 18-305. (matériau) | 0.066 | 71691.99 | 4731.671 |
| mt11tdv015g | m | Tube perforé en PVC à double paroi, celle extérieure annelée et celle intérieur lisse, couleur tuile RAL 8023, avec fentes transversales réparties sur environ 220° dans le creux de l'annelure, pour drainage, rigidité annulaire nominale 4 kN/m², de 200 mm de diamètre nominal, 182,4 mm de diamètre intérieur, selon NF EN 13476-1, longueur nominale 6 m, assemblage par tulipe avec joint élastique en EPDM. (matériau) | 1.02 | 15595.14 | 15907.043 |
| mt11ade100a | kg | Lubrifiant pour union via un joint élastique de tubes et d'accessoires. (matériau) | 0.005 | 18879.18 | 94.396 |
| mt01aro010h | t | Granulat recyclé de béton, de granulométrie comprise entre 40 et 80 mm, fourni par camion. (matériau) | 0.659 | 6413.35 | 4226.398 |
| mt14gsa020ce | m² | Géotextile non tissé composé de fibres de polyester unies par aiguilletage, avec une résistance à la traction longitudinale de 1,63 kN/m, une résistance à la traction transversale de 2,08 kN/m, une ouverture de cône à l'essai de perforation dynamique selon NF EN ISO 13433 inférieure à 27 mm, résistance CBR au poinçonnement 0,4 kN et une masse surfacique de 200 g/m², selon NF EN 13252. (matériau) | 2.53 | 832.2 | 2105.466 |
| mq04dua020b | h | Dumper à décharge frontale de 2 t de charge utile. (matériel) | 0.033 | 5069.66 | 167.299 |
| mq02rop020 | h | Pilonneuse vibrante à guidage manuel, de 80 kg, avec plaque de 30x30 cm. (matériel) | 0.066 | 1914.11 | 126.331 |
| mo020 | h | Compagnon professionnel III/CP2 construction. (main-d'œuvre) | 0.198 | 1683.89 | 333.410 |
| mo112 | h | Ouvrier d'exécution I/OE2 construction. (main-d'œuvre) | 0.463 | 967.44 | 447.925 |
| % | % | Frais de chantier des unités d'ouvrage | 2 % | 28139.939 | 562.799 |
|  |  | Coûts directs |  |  | 28702.738 |

Déchets:
- pose: mt10hmf040qaed Béton non armé prêt à l'emploi BCN: CPJ-CEM II/A 32,5 - TP - B 20 - 15/25 - E: 1 - NA - P 18-305; facteur de déchet 0.00136977
- pose: mt11tdv015g; facteur de déchet 0.0675178
- pose: mt01aro010h Granulat recyclé de béton, de granulométrie comprise entre 40 et 80 mm, fourni par camion; facteur de déchet 0.00738915
- pose: mt14gsa020ce; facteur de déchet 0.07

## Ressources

**mt10hmf040qaed** m³ Béton non armé prêt à l'emploi BCN: CPJ-CEM II/A 32,5 - TP - B 20 - 15/25 - E: 1 - NA - P 18-305
Données techniques: Coût énergétique 1840.000 MJ; Émission de CO2 230.000 kg; Code CED 17 01 01; Masse de l'élément 2300 kg; Volume 1.533333 m3

**mt11tdv015g** m Tube perforé en PVC à double paroi
Données techniques: Coût énergétique 278.127 MJ; Émission de CO2 6.469 kg; Code CED 17 02 03; Masse de l'élément 3.6 kg; Volume 0.006 m3
Déchets:
- emballage: re150104 Emballages métalliques. (composant de déchet); quantité 0.001 kg; Code CED 15 01 04; Masse de l'élément 1 kg; Volume 0.001667 m3
- emballage: re170201 Bois. (composant de déchet); quantité 0.034 kg; Code CED 17 02 01; Masse de l'élément 1 kg; Volume 0.000909 m3
- emballage: re170203 Plastique. (composant de déchet); quantité 0.003 kg; Code CED 17 02 03; Masse de l'élément 1 kg; Volume 0.001667 m3

**mt01aro010h** t Granulat recyclé de béton, de granulométrie comprise entre 40 et 80 mm, fourni par camion
Données techniques: Coût énergétique 71.000 MJ; Émission de CO2 10.000 kg; Code CED 01 04 08; Masse de l'élément 1000 kg; Volume 0.666667 m3

**mt14gsa020ce** m² Géotextile non tissé composé de fibres de polyester unies par aiguilletage
Données techniques: Coût énergétique 10.881 MJ; Émission de CO2 0.565 kg; Code CED 17 06 04; Masse de l'élément 0.2 kg; Volume 0.000333 m3
Déchets:
- emballage: re170203 Plastique; quantité 0.024 kg
