# Fossé végétalisé

- Propriété du fichier: CYPE Ingenieros S.A.
- Format: FIEBDC-3/2016
- Logiciel: Générateur de prix de la construction. CYPE Ingenieros, S.A.
- Date: 03/10/2024
- Zone géographique: Sénégal
- Devise: XOF
- Coûts indirects: 3 %
- Frais généraux: 13 %
- Bénéfice: 6 %
- TVA: 18 %

## A VRD et aménagements extérieurs

### AA Assainissement

#### AAO Drainage

**AAO090** m Fossé végétalisé.
Fossé végétalisé de section trapézoïdale, de 400 cm de périmètre transversal, composé de: géomaille avec structure tridimensionnelle, à base de polypropylène et polyéthylène haute densité (HDPE), couleur noire, fixation avec des piquets d'ancrage, au terrain et projection d'une couche de mélange de graines et substrat de 30 mm d'épaisseur avec hydrosemoir.
Critère d'évaluation économique: Le prix ne comprend l'excavation, le profilage ni le remplissage avec matériau de drainage.
Inclut: Mise en place de la géomaille. Mise en place des piquets d'ancrage. Projection de graines et de substrat.
Critère pour le métré: Longueur mesurée selon documentation graphique du Projet.
Critère pour le mémoire: On mesurera la longueur réellement exécutée selon les spécifications du Projet.

| Code | U | Désignation | Quantité | Prix | Montant |
|---|---|---|---|---|---|
| mt48mae010d | m² | Géomaille avec structure tridimensionnelle, à base de polypropylène et polyéthylène haute densité (HDPE), couleur noire, stable aux rayons UV, de 25 mm d'épaisseur, de 10x10 mm de vide de maille et de 280 g/m² de masse surfacique, élongation jusqu'à rupture 20% et 3 N/cm² de résistance à la traction, fournie en rouleaux de 2x25 m. (matériau) | 4.6 | 3544.27 | 16303.642 |
| mt48mae015a | U | Piquet d'ancrage en acier annelé, en forme de U, de 200x80x200 mm et 8 mm de diamètre. (matériau) | 6 | 565.62 | 3393.720 |
| mt48sap020a | m³ | Mélange de graines et substrat, composé de tourbe, fibres de bois, stabilisateurs, acides humiques fulviques, engrais, argile et rétenteur d'eau. (matériau) | 0.1 | 126008.17 | 12600.817 |
| mq09hds010 | h | Hydrosemoir avec réservoir d'une capacité de 2,5 m³, dans le camion. (matériel) | 0.22 | 18453.77 | 4059.829 |
| mo041 | h | Compagnon professionnel III/CP2 VRD espaces publics. (main-d'œuvre) | 0.529 | 1683.89 | 890.778 |
| mo087 | h | Ouvrier professionnel II/OP VRD espaces publics. (main-d'œuvre) | 0.264 | 990.05 | 261.373 |
| mo040 | h | Compagnon professionnel III/CP2 jardinier. (main-d'œuvre) | 0.264 | 1683.89 | 444.547 |
| mo086 | h | Ouvrier professionnel II/OP jardinier. (main-d'œuvre) | 0.264 | 990.05 | 261.373 |
| % | % | Frais de chantier des unités d'ouvrage | 2 % | 38216.079 | 764.322 |
|  |  | Coûts directs |  |  | 38980.401 |
