# Blindages de bois pour galerie

- Propriété du fichier: CYPE Ingenieros S.A.
- Format: FIEBDC-3/2016
- Logiciel: Générateur de prix de la construction. CYPE Ingenieros, S.A.
- Date: 03/10/2024
- Zone géographique: Sénégal
- Devise: XOF
- Coûts indirects: 3 %
- Frais généraux: 13 %
- Bénéfice: 6 %
- TVA: 18 %

## B Aménagements extérieurs

### BT Terrassement

#### BTB Blindages

**BTB030** m² Blindages de bois pour galerie.
Étaiement et blindage léger pour une protection de 20%, via appuis horizontaux, amortissables en 10 utilisations et butons en bois, amortissables en 30 utilisations, fixés avec des pointes en acier, en excavation en galerie, allant jusqu'à 3 m de profondeur.
Inclut: Montage d'appuis et d'étrésillons en bois, pour la réalisation du blindage. Clouage de tous les éléments. Démontage graduel de l'étaiement et du blindage.
Critère pour le métré: Superficie en danger d'éboulement, pouvant être une partie ou le total de chacune des parties de l'excavation, mesurée selon documentation graphique du Projet.
Critère pour le mémoire: On mesurera la surface réellement blindée selon les spécifications du Projet.

| Code | U | Désignation | Quantité | Prix | Montant |
|---|---|---|---|---|---|
| mt08emt040 | m³ | Bois de pin pour étaiement et blindage des excavations. (matériau) | 0.003 | 167674.7 | 503.024 |
| mt08emt045a | m³ | Buton en bois, de 70 à 90 mm de diamètre et entre 2 et 2,5 m de longueur, pour étaiement et blindage des excavations. (matériau) | 0.017 | 151086.08 | 2568.463 |
| mt08var060 | kg | Pointes d'acier de 20x100 mm. (matériau) | 0.005 | 6520.68 | 32.603 |
| mo041 | h | Compagnon professionnel III/CP2 VRD espaces publics. (main-d'œuvre) | 0.397 | 1683.89 | 668.504 |
| mo087 | h | Ouvrier professionnel II/OP VRD espaces publics. (main-d'œuvre) | 0.198 | 990.05 | 196.030 |
| % | % | Frais de chantier des unités d'ouvrage | 2 % | 3968.624 | 79.372 |
|  |  | Coûts directs |  |  | 4047.996 |

Déchets:
- pose: mt08emt040 Bois de pin pour étaiement et blindage des excavations; facteur de déchet 1
- pose: mt08var060 Pointes d'acier de 20x100 mm; facteur de déchet 0.0045

## Ressources

**mt08emt040** m³ Bois de pin pour étaiement et blindage des excavations
Données techniques: Coût énergétique 679.200 MJ; Émission de CO2 -9.300 kg; Code CED 17 02 01; Masse de l'élément 5 kg; Volume 0.004545 m3

**mt08var060** kg Pointes d'acier de 20x100 mm
Données techniques: Coût énergétique 9.830 MJ; Émission de CO2 0.510 kg; Code CED 17 04 05; Masse de l'élément 1 kg; Volume 0.000476 m3
