# Remblai des tranchées ou des rigoles, avec granulats recyclés

- Propriété du fichier: CYPE Ingenieros S.A.
- Format: FIEBDC-3/2016
- Logiciel: Générateur de prix de la construction. CYPE Ingenieros, S.A.
- Date: 15/04/2024
- Zone géographique: Sénégal
- Devise: XOF
- Coûts indirects: 3 %
- Frais généraux: 13 %
- Bénéfice: 6 %
- TVA: 18 %

## B Aménagements extérieurs

### BT Terrassement

#### BTR Remblais

**BTR040** m³ Remblai des tranchées ou des rigoles, avec granulats recyclés.
Remblai de tranchées ou de rigoles avec sable de matériau recyclé de béton et céramique de 0 à 5 mm de diamètre, et compactage en couches successives de 25 cm d'épaisseur maximale avec une pilonneuse vibrante à guidage manuel, jusqu'à atteindre une densité sèche au moins égale à 95% de la maximale obtenue par essai Proctor Modifié.
Critère d'évaluation économique: Le prix ne comprend pas la réalisation de l'essai Proctor Modifié.
Inclut: Extension du matériau de remblai en couches d'épaisseurs uniformes. Humidification ou assèchement de chaque couche. Compactage.
Critère pour le métré: Volume moyen sur les sections théoriques de l'excavation, selon documentation graphique du Projet.
Critère pour le mémoire: On mesurera, en profil compacté, le volume réellement exécuté selon les spécifications du Projet, sans inclure les augmentations par excès d'excavation non autorisés.

| Code | U | Désignation | Quantité | Prix | Montant |
|---|---|---|---|---|---|
| mt01aro020d | t | Sable de matériau recyclé de béton et céramique, de granulométrie comprise entre 0 et 5 mm, fournie par camion. (matériau) | 1.85 | 5618.28 | 10393.818 |
| mq02cia020j | h | Camion citerne, de 8 m³ de capacité. (matériel) | 0.006 | 57819.44 | 346.917 |
| mq01pan010a | h | Chargeuse sur pneus de 120 kW/1,9 m³. (matériel) | 0.011 | 21910.89 | 241.020 |
| mq02rop020 | h | Pilonneuse vibrante à guidage manuel, de 80 kg, avec plaque de 30x30 cm. (matériel) | 0.22 | 1906.24 | 419.373 |
| mo087 | h | Ouvrier professionnel II/OP VRD espaces publics. (main-d'œuvre) | 0.545 | 972.98 | 530.274 |
| % | % | Frais de chantier des unités d'ouvrage | 2 % | 11931.402 | 238.628 |
|  |  | Coûts directs |  |  | 12170.030 |

Déchets:
- pose: mt01aro020d Sable de matériau recyclé de béton et céramique, de granulométrie comprise entre 0 et 5 mm, fournie par camion; facteur de déchet 0.00771784

## Ressources

**mt01aro020d** t Sable de matériau recyclé de béton et céramique, de granulométrie comprise entre 0 et 5 mm, fournie par camion
Données techniques: Coût énergétique 71.000 MJ; Émission de CO2 0.900 kg; Code CED 01 04 08; Masse de l'élément 1000 kg; Volume 0.666667 m3
