# Trituration de déchets végétaux

- Propriété du fichier: CYPE Ingenieros S.A.
- Format: FIEBDC-3/2016
- Logiciel: Générateur de prix de la construction. CYPE Ingenieros, S.A.
- Date: 15/04/2024
- Zone géographique: Sénégal
- Devise: XOF
- Coûts indirects: 3 %
- Frais généraux: 13 %
- Bénéfice: 6 %
- TVA: 18 %

## D Gestion de déchets

### DN Non dangereux

#### DND Trituration des déchets

**DND020** m³ Trituration de déchets végétaux.
Trituration sur le chantier de déchets végétaux, avec des moyens mécaniques, et chargement dans le camion.
Critère pour le métré: Volume théorique, estimé à partir du poids et de la densité apparente des différents matériaux qui composent les déchets, selon documentation graphique du Projet.
Critère pour le mémoire: On mesurera, y compris le foisonnement, le volume de déchets réellement traité selon les spécifications du Projet.

| Code | U | Désignation | Quantité | Prix | Montant |
|---|---|---|---|---|---|
| mq05rcd010b | h | Triturateur à marteaux pour déchets végétaux, avec capacité de traitement de 10 à 25 m³/h, avec tapis d'alimentation, transportable manuellement. (matériel) | 0.033 | 5723.59 | 188.878 |
| mo115 | h | Ouvrier jardinier. (main-d'œuvre) | 0.04 | 935.45 | 37.418 |
| % | % | Frais de chantier des unités d'ouvrage | 2 % | 226.296 | 4.526 |
|  |  | Coûts directs |  |  | 230.822 |
