# Recouvrement décoratif du terrain, avec des graviers et des pierres

- Propriété du fichier: CYPE Ingenieros S.A.
- Format: FIEBDC-3/2016
- Logiciel: Générateur de prix de la construction. CYPE Ingenieros, S.A.
- Date: 15/04/2024
- Zone géographique: Sénégal
- Devise: XOF
- Coûts indirects: 3 %
- Frais généraux: 13 %
- Bénéfice: 6 %
- TVA: 18 %

## L Espaces verts

### LP Systèmes de protection et décoration

#### LPD Décoration du sol

**LPD020** m² Recouvrement décoratif du terrain, avec des graviers et des pierres.
Recouvrement décoratif du terrain, avec des graviers et des pierres, réalisé via: maille de polypropylène non tissé, de 150 mm/s de perméabilité à l'eau, exprimée comme indice de vitesse et 90 g/m² de masse surfacique, avec fonction anti-herbes, fixée sur le terrain avec ancrages en acier annelé en forme d'U, de 8 mm de diamètre; extension de graviers de concassage, de granulométrie comprise entre 9 et 12 mm, couleur couleur à choisir, avec des moyens manuels, jusqu'à former une couche uniforme d'épaisseur minimale 5 cm; et extension de pierres calcaires de cavité non travaillé, avec un rendement de 0,1 t/m².
Inclut: Préparation du terrain. Mise en place de la maille anti-herbe. Extension des granulats. Mise en place des pierres. Arrosage de nettoyage.
Critère pour le métré: Surface mesurée en projection horizontale, selon documentation graphique du Projet.
Critère pour le mémoire: On mesurera, en projection horizontale, la surface réellement exécutée selon les spécifications du Projet.

| Code | U | Désignation | Quantité | Prix | Montant |
|---|---|---|---|---|---|
| mt48adc010a | m³ | Graviers de concassage, de granulométrie comprise entre 9 et 12 mm, couleur couleur à choisir, fournis en sacs; pour un usage décoratif. (matériau) | 0.03 | 57453.32 | 1723.600 |
| mt48adc060a | t | Pierres calcaires de cavité non travaillé, pour un usage décoratif. (matériau) | 0.1 | 60352.44 | 6035.244 |
| mt48mal010c | m² | Maille de polypropylène non tissé, de 150 mm/s de perméabilité à l'eau, exprimée comme indice de vitesse, selon ISO 11058, et 90 g/m² de masse surfacique, avec fonction anti-herbes, perméable à l'air et aux nutriments, chimiquement inerte et stable, aux sols acides comme aux alcalins et avec résistance aux rayons UV. (matériau) | 1.1 | 346.77 | 381.447 |
| mt48mal025 | U | Ancrage en acier annelé en forme de U, de 8 mm de diamètre, pour fixation des filets et des mailles au terrain. (matériau) | 5 | 185.77 | 928.850 |
| mt08aaa010a | m³ | Eau. (matériau) | 0.005 | 1112.81 | 5.564 |
| mq01ret010 | h | Mini rétro chargeuse sur pneus de 15 kW. (matériel) | 0.011 | 22303.04 | 245.333 |
| mo040 | h | Compagnon professionnel III/CP2 jardinier. (main-d'œuvre) | 0.022 | 1654.86 | 36.407 |
| mo086 | h | Ouvrier professionnel II/OP jardinier. (main-d'œuvre) | 0.073 | 972.98 | 71.028 |
| % | % | Frais de chantier des unités d'ouvrage | 2 % | 9427.473 | 188.549 |
|  |  | Coûts directs |  |  | 9616.022 |

Déchets:
- pose: mt48adc010a; facteur de déchet 0.003
- pose: mt48adc060a Pierres calcaires de cavité non travaillé, pour un usage décoratif; facteur de déchet 0.0049

## Ressources

**mt48adc010a** m³ Graviers de concassage
Données techniques: Coût énergétique 1090.830 MJ; Émission de CO2 54.698 kg; Code CED 01 04 08; Masse de l'élément 1950 kg; Volume 1.3 m3
Déchets:
- emballage: re170203 Plastique. (composant de déchet); quantité 9.75 kg; Code CED 17 02 03; Masse de l'élément 1 kg; Volume 0.001667 m3

**mt48adc060a** t Pierres calcaires de cavité non travaillé, pour un usage décoratif
Données techniques: Coût énergétique 2220.000 MJ; Émission de CO2 80.000 kg; Code CED 01 04 13; Masse de l'élément 1000 kg; Volume 0.666667 m3

**mt08aaa010a** m³ Eau
Données techniques: Coût énergétique 60.000 MJ; Émission de CO2 30.000 kg
