# Passerelle piétonne en bois

- Propriété du fichier: CYPE Ingenieros S.A.
- Format: FIEBDC-3/2016
- Logiciel: Générateur de prix de la construction. CYPE Ingenieros, S.A.
- Date: 15/04/2024
- Zone géographique: Sénégal
- Devise: XOF
- Coûts indirects: 3 %
- Frais généraux: 13 %
- Bénéfice: 6 %
- TVA: 18 %

## M Mobilier urbain

### MP Mobilier de plage

#### MPA Accès

**MPA010** U Passerelle piétonne en bois.
Passerelle piétonne flexible de 110 cm de largeur, constituée de planches de bois de pin traité en autoclave, de 110x15x5 cm, unies entre elles par 3 cordes, qui servent à encadrer les tronçons de la passerelle. Totalement installée par union des différents tronçons.
Inclut: Mise en place des tronçons. Union des tronçons.
Critère pour le métré: Longueur mesurée selon documentation graphique du Projet.
Critère pour le mémoire: On mesurera la longueur réellement exécutée selon les spécifications du Projet.

| Code | U | Désignation | Quantité | Prix | Montant |
|---|---|---|---|---|---|
| mt52dlv040a | m | Passerelle piétonne flexible de 110 cm de largeur, constituée de planches de bois de pin traité en autoclave, de 110x15x5 cm, unies entre elles par 3 cordes, qui servent à encadrer les tronçons de la passerelle. (matériau) | 1 | 124978.18 | 124978.180 |
| mo041 | h | Compagnon professionnel III/CP2 VRD espaces publics. (main-d'œuvre) | 0.33 | 1654.86 | 546.104 |
| mo087 | h | Ouvrier professionnel II/OP VRD espaces publics. (main-d'œuvre) | 0.33 | 972.98 | 321.083 |
| % | % | Frais de chantier des unités d'ouvrage | 2 % | 125845.367 | 2516.907 |
|  |  | Coûts directs |  |  | 128362.274 |

Déchets:
- pose: mt52dlv040a; facteur de déchet 0.0019278

## Ressources

**mt52dlv040a** m Passerelle piétonne flexible de 110 cm de largeur
Données techniques: Coût énergétique 949.918 MJ; Émission de CO2 21.725 kg; Code CED 17 02 01; Masse de l'élément 23.6 kg; Volume 0.021455 m3
Déchets:
- emballage: re170203 Plastique. (composant de déchet); quantité 0.003 kg; Code CED 17 02 03; Masse de l'élément 1 kg; Volume 0.001667 m3
