# Panneau de basket

- Propriété du fichier: CYPE Ingenieros S.A.
- Format: FIEBDC-3/2016
- Logiciel: Générateur de prix de la construction. CYPE Ingenieros, S.A.
- Date: 03/10/2024
- Zone géographique: Sénégal
- Devise: XOF
- Coûts indirects: 3 %
- Frais généraux: 13 %
- Bénéfice: 6 %
- TVA: 18 %

## M Mobilier urbain

### MQ Équipements sportifs

#### MQG Jeux sportifs

**MQG040** U Panneau de basket.
Panneau de basket en bois lamellé-collé avec des résines phénoliques, résistant aux intempéries, de 180x105x2 cm, pour utilisateurs de plus de 8 ans, avec arceau de tige massive de 20 mm d'épaisseur et 45 cm de diamètre.
Inclut: Implantation. Montage et fixation de l'équipement sportif. Contrôle de son bon fonctionnement.
Critère pour le métré: Nombre d'unités prévues, selon documentation graphique du Projet.
Critère pour le mémoire: On mesurera le nombre d'unités réellement exécutées selon les spécifications du Projet.

| Code | U | Désignation | Quantité | Prix | Montant |
|---|---|---|---|---|---|
| mt52dep250 | U | Panneau de basket en bois lamellé-collé avec des résines phénoliques, résistant aux intempéries, de 180x105x2 cm, pour utilisateurs de plus de 8 ans, avec arceau de tige massive de 20 mm d'épaisseur et 45 cm de diamètre. (matériau) | 1 | 381605.09 | 381605.090 |
| mo011 | h | Compagnon professionnel III/CP2 monteur. (main-d'œuvre) | 0.661 | 1730.31 | 1143.735 |
| mo080 | h | Ouvrier professionnel II/OP monteur. (main-d'œuvre) | 0.661 | 990.05 | 654.423 |
| % | % | Frais de chantier des unités d'ouvrage | 2 % | 383403.248 | 7668.065 |
|  |  | Coûts directs |  |  | 391071.313 |

## Ressources

**mt52dep250** U Panneau de basket en bois lamellé-collé avec des résines phénoliques
Données techniques: Coût énergétique 945.518 MJ; Émission de CO2 -17.405 kg
Déchets:
- emballage: re150101 Emballages en papier et en carton. (composant de déchet); quantité 3.585 kg; Code CED 15 01 01; Masse de l'élément 1 kg; Volume 0.001333 m3
