# Marquage routier longitudinal de masquage

- Propriété du fichier: CYPE Ingenieros S.A.
- Format: FIEBDC-3/2016
- Logiciel: Générateur de prix de la construction. CYPE Ingenieros, S.A.
- Date: 15/04/2024
- Zone géographique: Sénégal
- Devise: XOF
- Coûts indirects: 3 %
- Frais généraux: 13 %
- Bénéfice: 6 %
- TVA: 18 %

## V Voiries

### VS Signalisation routière

#### VSH Signalisation horizontale

**VSH050** m Marquage routier longitudinal de masquage.
Application mécanique avec un appareil de traçage manuel de peinture alkyde couleur noire, pour marquage routier longitudinal de masquage, de 30 cm de largeur.
Inclut: Implantation. Balayage avec une balayeuse mécanique. Application mécanique du mélange avec un appareil de traçage manuel.
Critère pour le métré: Longueur mesurée selon documentation graphique du Projet.
Critère pour le mémoire: On mesurera la longueur réellement exécutée selon les spécifications du Projet.

| Code | U | Désignation | Quantité | Prix | Montant |
|---|---|---|---|---|---|
| mt27mvh030c | kg | Peinture alkyde couleur noire, selon NF EN 1871. (matériau) | 0.216 | 2701.36 | 583.494 |
| mq11bar010 | h | Balayeuse remorquée avec moteur auxiliaire. (matériel) | 0.001 | 32420.71 | 32.421 |
| mq08war010a | h | Machine manuelle, pour peinture de marques routières sur la chaussée. (matériel) | 0.006 | 16339.22 | 98.035 |
| mo041 | h | Compagnon professionnel III/CP2 VRD espaces publics. (main-d'œuvre) | 0.011 | 1654.86 | 18.203 |
| mo087 | h | Ouvrier professionnel II/OP VRD espaces publics. (main-d'œuvre) | 0.005 | 972.98 | 4.865 |
| % | % | Frais de chantier des unités d'ouvrage | 2 % | 737.018 | 14.740 |
|  |  | Coûts directs |  |  | 751.758 |

Déchets:
- pose: mt27mvh030c Peinture alkyde couleur noire, selon NF EN 1871; facteur de déchet 0.055

## Ressources

**mt27mvh030c** kg Peinture alkyde couleur noire, selon NF EN 1871
Données techniques: Coût énergétique 27.070 MJ; Émission de CO2 1.204 kg; Code CED 08 01 11; Masse de l'élément 1 kg; Volume 0.001111 m3
Déchets:
- emballage: re170203 Plastique. (composant de déchet); quantité 0.032 kg; Code CED 17 02 03; Masse de l'élément 1 kg; Volume 0.001667 m3
