# Clapet de non retour

- Propriété du fichier: CYPE Ingenieros S.A.
- Format: FIEBDC-3/2016
- Logiciel: Générateur de prix de la construction. CYPE Ingenieros, S.A.
- Date: 15/04/2024
- Zone géographique: Sénégal
- Devise: XOF
- Coûts indirects: 3 %
- Frais généraux: 13 %
- Bénéfice: 6 %
- TVA: 18 %

## X Réseaux divers

### XD Distribution d'eau

#### XDP Eau potable

**XDP090** U Clapet de non retour.
Clapet de non retour à double battant, avec corps de fonte de fer et battant, axe et ressort d'acier inoxydable, DN 40 mm, PN 16 atm. Comprend les éléments de montage et les accessoires nécessaires à son bon fonctionnement.
Inclut: Implantation. Mise en place. Connexion et contrôle de son bon fonctionnement.
Critère pour le métré: Nombre d'unités prévues, selon documentation graphique du Projet.
Critère pour le mémoire: On mesurera le nombre d'unités réellement exécutées selon les spécifications du Projet.

| Code | U | Désignation | Quantité | Prix | Montant |
|---|---|---|---|---|---|
| mt37svr020b | U | Clapet de non retour à double battant, avec corps de fonte de fer et battant, axe et ressort d'acier inoxydable, DN 40 mm, PN 16 atm. (matériau) | 1 | 29053.05 | 29053.050 |
| mt37www010 | U | Produits complémentaires pour installations de plomberie. (matériau) | 1 | 1252.29 | 1252.290 |
| mo008 | h | Compagnon professionnel III/CP2 plombier. (main-d'œuvre) | 0.238 | 1700.48 | 404.714 |
| mo107 | h | Ouvrier professionnel II/OP plombier. (main-d'œuvre) | 0.238 | 971.13 | 231.129 |
| % | % | Frais de chantier des unités d'ouvrage | 2 % | 30941.183 | 618.824 |
|  |  | Coûts directs |  |  | 31560.007 |

## Ressources

**mt37svr020b** U Clapet de non retour à double battant
Données techniques: Coût énergétique 27.777 MJ; Émission de CO2 2.395 kg
Déchets:
- emballage: re150101 Emballages en papier et en carton. (composant de déchet); quantité 0.072 kg; Code CED 15 01 01; Masse de l'élément 1 kg; Volume 0.001333 m3
