# Support de lignes, métallique en treillis

- Propriété du fichier: CYPE Ingenieros S.A.
- Format: FIEBDC-3/2016
- Logiciel: Générateur de prix de la construction. CYPE Ingenieros, S.A.
- Date: 15/04/2024
- Zone géographique: Sénégal
- Devise: XOF
- Coûts indirects: 3 %
- Frais généraux: 13 %
- Bénéfice: 6 %
- TVA: 18 %

## X Réseaux divers

### XE Électricité

#### XEA Lignes aériennes

**XEA060** U Support de lignes, métallique en treillis.
Support de lignes, métallique à treillis, de 14 m de hauteur et 2000 daN d'effort nominal, composé d'une tête prismatique et d'un tronc pyramidal de section carré, encastrement avec dé de béton BCN: CPJ-CEM II/A 32,5 - TP - B 25 - 15/25 - E: 1 - NA - P 18-305, prêt à l'emploi, coulage depuis le camion, dans sol cohésif. Comprend l'excavation pour fondation avec des moyens mécaniques, le transport et la décharge. Totalement monté.
Inclut: Implantation. Transport et décharge. Excavation des fondations. Suppression des terres lâches du fond de l'excavation. Hissage de l'appui. Mise en place et aplomb. Coulage et compactage du béton. Suppression des restes, nettoyage final et retrait des décombres. Chargement des décombres dans le camion ou la benne.
Critère pour le métré: Nombre d'unités prévues, selon documentation graphique du Projet.
Critère pour le mémoire: On mesurera le nombre d'unités réellement exécutées selon les spécifications du Projet.

| Code | U | Désignation | Quantité | Prix | Montant |
|---|---|---|---|---|---|
| mt35pya050ff | U | Support de lignes, métallique à treillis, de 14 m de hauteur et 2000 daN d'effort nominal, composé d'une tête prismatique et d'un tronc pyramidal de section carré. (matériau) | 1 | 995746.54 | 995746.540 |
| mt10hmf040qahd | m³ | Béton non armé prêt à l'emploi BCN: CPJ-CEM II/A 32,5 - TP - B 25 - 15/25 - E: 1 - NA - P 18-305. (matériau) | 2.42 | 76570.64 | 185300.949 |
| mq01exn010i | h | Mini pelleteuse sur pneus, de 37,5 kW. (matériel) | 0.484 | 24890.07 | 12046.794 |
| mq04cag010a | h | Camion grue jusqu'à 6 t de charge maximale. (matériel) | 1.595 | 26932.48 | 42957.306 |
| mo020 | h | Compagnon professionnel III/CP2 construction. (main-d'œuvre) | 3.238 | 1654.86 | 5358.437 |
| mo077 | h | Ouvrier professionnel II/OP construction. (main-d'œuvre) | 3.238 | 972.98 | 3150.509 |
| % | % | Frais de chantier des unités d'ouvrage | 2 % | 1244560.535 | 24891.211 |
|  |  | Coûts directs |  |  | 1269451.746 |

Déchets:
- pose: mt10hmf040qahd Béton non armé prêt à l'emploi BCN: CPJ-CEM II/A 32,5 - TP - B 25 - 15/25 - E: 1 - NA - P 18-305; facteur de déchet 0.00130999

## Ressources

**mt35pya050ff** U Support de lignes
Données techniques: Coût énergétique 5634.583 MJ; Émission de CO2 295.367 kg
Déchets:
- emballage: re150101 Emballages en papier et en carton. (composant de déchet); quantité 3.691 kg; Code CED 15 01 01; Masse de l'élément 1 kg; Volume 0.001333 m3

**mt10hmf040qahd** m³ Béton non armé prêt à l'emploi BCN: CPJ-CEM II/A 32,5 - TP - B 25 - 15/25 - E: 1 - NA - P 18-305
Données techniques: Coût énergétique 1840.000 MJ; Émission de CO2 230.000 kg; Code CED 17 01 01; Masse de l'élément 2300 kg; Volume 1.533333 m3
