# Ligne souterraine de 20 kV directement enterrée

- Propriété du fichier: CYPE Ingenieros S.A.
- Format: FIEBDC-3/2016
- Logiciel: Générateur de prix de la construction. CYPE Ingenieros, S.A.
- Date: 03/10/2024
- Zone géographique: Sénégal
- Devise: XOF
- Coûts indirects: 3 %
- Frais généraux: 13 %
- Bénéfice: 6 %
- TVA: 18 %

## X Réseaux divers

### XE Électricité

#### XES Lignes souterraines

**XES070** m Ligne souterraine de 20 kV directement enterrée.
Ligne souterraine de 20 kV directement enterrée constituée de 3 câbles unipolaires avec conducteur en aluminium, HEPRZ1 de 150 mm² de section, placés sur lit de sable de 5 cm d'épaisseur, dûment compacté et nivelé avec une pilonneuse vibrante à guidage manuel avec le même sable jusqu'à 10 cm au-dessus de la génératrice supérieure des câbles.
Critère d'évaluation économique: Le prix ne comprend ni l'excavation ni le remblai proprement dit.
Inclut: Implantation du parcours de la ligne. Déversement du sable dans le fond de la tranchée. Pose des câbles. Connexion et contrôle de son bon fonctionnement. Exécution du remblai enveloppe.
Critère pour le métré: Longueur mesurée selon documentation graphique du Projet.
Critère pour le mémoire: On mesurera la longueur réellement exécutée selon les spécifications du Projet.

| Code | U | Désignation | Quantité | Prix | Montant |
|---|---|---|---|---|---|
| mt01ara010a | m³ | Sable avec granulométrie de 0 à 5 mm de diamètre, propre. (matériau) | 0.102 | 9497.07 | 968.701 |
| mt35cun500b | m | Câble unipolaire HEPRZ1, sa tension assignée étant de 12/20 kV, réaction au feu classe Fca selon FR EN 50575, avec conducteur d'aluminium classe 2 de 150 mm² de section, avec isolation d'éthylène propylène haut module (HEPR), blindage de cuivre tressé et gaine en composé thermoplastique à base de polyoléfine sans halogènes (Z1). Selon UNE-HD 620-9E. (matériau) | 3 | 17888.9 | 53666.700 |
| mq04dua020b | h | Dumper à décharge frontale de 2 t de charge utile. (matériel) | 0.011 | 5069.66 | 55.766 |
| mq02rop020 | h | Pilonneuse vibrante à guidage manuel, de 80 kg, avec plaque de 30x30 cm. (matériel) | 0.084 | 1914.11 | 160.785 |
| mq02cia020j | h | Camion citerne, de 8 m³ de capacité. (matériel) | 0.006 | 58058.04 | 348.348 |
| mo020 | h | Compagnon professionnel III/CP2 construction. (main-d'œuvre) | 0.112 | 1683.89 | 188.596 |
| mo113 | h | Ouvrier d'exécution I/OE1 construction. (main-d'œuvre) | 0.112 | 951.86 | 106.608 |
| mo003 | h | Compagnon professionnel III/CP2 électricien. (main-d'œuvre) | 0.152 | 1730.31 | 263.007 |
| mo102 | h | Ouvrier professionnel II/OP électricien. (main-d'œuvre) | 0.152 | 988.16 | 150.200 |
| % | % | Frais de chantier des unités d'ouvrage | 2 % | 55908.711 | 1118.174 |
|  |  | Coûts directs |  |  | 57026.885 |

Déchets:
- pose: mt01ara010a Sable avec granulométrie de 0 à 5 mm de diamètre, propre; facteur de déchet 0.003
- pose: mt35cun500b; facteur de déchet 0.011

## Ressources

**mt01ara010a** m³ Sable avec granulométrie de 0 à 5 mm de diamètre, propre
Données techniques: Coût énergétique 146.250 MJ; Émission de CO2 7.800 kg; Code CED 01 04 09; Masse de l'élément 1950 kg; Volume 1.21875 m3

**mt35cun500b** m Câble unipolaire HEPRZ1
Données techniques: Coût énergétique 44.274 MJ; Émission de CO2 0.918 kg; Code CED 17 04 11; Masse de l'élément 1.2 kg; Volume 0.0008 m3
Déchets:
- emballage: re150101 Emballages en papier et en carton. (composant de déchet); quantité 0.078 kg; Code CED 15 01 01; Masse de l'élément 1 kg; Volume 0.001333 m3
