# Conducteur isolé de terre d'éclairage public

- Propriété du fichier: CYPE Ingenieros S.A.
- Format: FIEBDC-3/2016
- Logiciel: Générateur de prix de la construction. CYPE Ingenieros, S.A.
- Date: 15/04/2024
- Zone géographique: Sénégal
- Devise: XOF
- Coûts indirects: 3 %
- Frais généraux: 13 %
- Bénéfice: 6 %
- TVA: 18 %

## X Réseaux divers

### XE Électricité

#### XET Mises à la terre

**XET040** m Conducteur isolé de terre d'éclairage public.
Conducteur isolé de terre d'éclairage public constitué de câble unipolaire H07Z1-K (AS), réaction au feu classe B2ca-s1a,d1,a1, avec conducteur multifilaire de cuivre classe 5 (-K) de 16 mm² de section, avec isolation de composé thermoplastique à base de polyoléfine sans halogènes à faible émission de fumées et de gaz corrosifs (Z1). Comprend les liaisons réalisées avec des agrafes et des bornes de raccord. Totalement monté, connecté et testé.
Inclut: Implantation. Pose du conducteur isolé de terre. Connexion du conducteur isolé de terre.
Critère pour le métré: Longueur mesurée selon documentation graphique du Projet.
Critère pour le mémoire: On mesurera la longueur réellement exécutée selon les spécifications du Projet.

| Code | U | Désignation | Quantité | Prix | Montant |
|---|---|---|---|---|---|
| mt35cun020f | m | Câble unipolaire H07Z1-K (AS), sa tension assignée étant de 450/750 V, réaction au feu classe B2ca-s1a,d1,a1 selon FR EN 50575, avec conducteur multifilaire de cuivre classe 5 (-K) de 16 mm² de section, avec isolation de composé thermoplastique à base de polyoléfine sans halogènes à faible émission de fumées et de gaz corrosifs (Z1). (matériau) | 1 | 3801.58 | 3801.580 |
| mt35www020 | U | Produits complémentaires pour installations de prise de terre. (matériau) | 0.1 | 1028.66 | 102.866 |
| mo003 | h | Compagnon professionnel III/CP2 électricien. (main-d'œuvre) | 0.02 | 1700.48 | 34.010 |
| mo102 | h | Ouvrier professionnel II/OP électricien. (main-d'œuvre) | 0.02 | 971.13 | 19.423 |
| % | % | Frais de chantier des unités d'ouvrage | 2 % | 3957.879 | 79.158 |
|  |  | Coûts directs |  |  | 4037.037 |

Déchets:
- pose: mt35cun020f; facteur de déchet 0.0124061

## Ressources

**mt35cun020f** m Câble unipolaire H07Z1-K (AS)
Données techniques: Coût énergétique 21.720 MJ; Émission de CO2 1.270 kg; Code CED 17 04 11; Masse de l'élément 0.165 kg; Volume 0.00011 m3
Déchets:
- emballage: re150101 Emballages en papier et en carton. (composant de déchet); quantité 0.075 kg; Code CED 15 01 01; Masse de l'élément 1 kg; Volume 0.001333 m3
