# Dalle pleine

- Propriété du fichier: CYPE INGENIEROS, S.A.
- Format: FIEBDC-3/2002
- Zone géographique: Sénégal
- Devise: XOF
- Coûts indirects: 3.00 %
- Frais généraux: 13.00 %
- Bénéfice: 6.00 %
- TVA: 18.00 %

## G Structure et gros oeuvre

### GP Planchers

#### GPB Dalles pleines en béton

**GPB010** m² Dalle pleine.
Dalle pleine en béton armé, horizontale, avec une hauteur sous plafond de jusqu'à 3 m, épaisseur 24 cm, réalisée avec béton confectionné sur le chantier BCN: CPJ-CEM II/A 32,5 - TP - B 30 - 15/25 - E: 2a - BA - P 18-305, coulage avec des moyens manuels, et acier Fe E 500, avec une quantité approximative de 21 kg/m²; montage et démontage d'un système de coffrage continu, avec finition à revêtir, constitué de: surface coffrante en panneaux en bois traité, renforcés avec des tiges et des profilés, amortissables en 25 utilisations; structure support horizontale de poutrelles métalliques et accessoires de montage, amortissables en 150 utilisations et structure support verticale d'étais métalliques, amortissables en 150 utilisations. Comprend les nervures et les chaînages périphériques d'étage et les ouvertures, le fil de fer à lier, les séparateurs, l'application d'un liquide décoffrant MasterFinish RL 294 "MBCC de Sika" et agent filmogène MasterKure 215 WB "MBCC de Sika", pour le séchage des bétons et des mortiers.
Critère d'évaluation économique: Le prix comprend le ferraillage de l'armature (coupe, façonnage et assemblage des éléments) sur l'aire de ferraillage en chantier et la pose en coffrage sur site, mais il ne comprend pas les poteaux.
Inclut: Implantation du système de coffrage. Montage du système de coffrage. Implantation de la géométrie de l'étage sur le coffrage. Mise en place des armatures avec des séparateurs homologués. Préparation du béton. Coulage et compactage du béton. Réglage et nivellement de la dalle de compression. Séchage du béton. Démontage du système de coffrage.
Critère pour le métré: Surface mesurée en grandeur nature à partir des faces extérieures des chaînages du périmètre, selon documentation graphique du Projet, en déduisant les ouvertures de surface supérieure à 6 m².
Critère pour le mémoire: On mesurera, en grandeur réelle, à partir des faces extérieures des chaînages périmétrique, la surface réellement exécutée selon les spécifications du Projet, en déduisant les ouvertures de surface supérieure à 6 m².

| Code | U | Désignation | Quantité | Prix | Montant |
|---|---|---|---|---|---|
| mt08eft030a | m² | Panneau en bois traité, de 22 mm d'épaisseur, renforcé avec des tiges et des profilés. (matériau) | 0.044 | 33039.57 | 1453.74 |
| mt08eva030 | m² | Structure support pour coffrage récupérable, composée de: poutrelles métalliques et accessoires de montage. (matériau) | 0.007 | 74066.73 | 518.47 |
| mt50spa081a | U | Étai métallique télescopique, allant jusqu'à 3 m de hauteur. (matériau) | 0.027 | 16856.39 | 455.12 |
| mt08cim030b | m³ | Bois de pin. (matériau) | 0.003 | 258144.33 | 774.43 |
| mt08var060 | kg | Pointes d'acier de 20x100 mm. (matériau) | 0.040 | 6353.76 | 254.15 |
| mt08dba010g | l | Agent démoulant, à base d'huiles spéciales, émulsionnable à l'eau MasterFinish RL 294 "MBCC de Sika", pour coffrages métalliques, phénoliques ou en bois. (matériau) | 0.030 | 1350.63 | 40.52 |
| mt07aco020h | U | Séparateur homologué pour dalles pleines. (matériau) | 3.000 | 70.88 | 212.64 |
| mt07aco055e | kg | Barres en acier haute adhérence, Fe E 500, de divers diamètres. (matériau) | 22.050 | 753.40 | 16612.47 |
| mt08var050 | kg | Fil de fer galvanisé pour attacher, de 1,30 mm de diamètre. (matériau) | 0.294 | 1089.22 | 320.23 |
| mt08aaa010a | m³ | Eau. (matériau) | 0.045 | 1089.22 | 49.01 |
| mt01arg000a | m³ | Sable criblé. (matériau) | 0.097 | 16285.76 | 1579.72 |
| mt01arg001ar | m³ | Gros granulats homogénéisés, de taille maximale 15/25 mm. (matériau) | 0.181 | 17391.74 | 3147.90 |
| mt08cem000a | kg | Ciment gris en sacs. (matériau) | 115.920 | 79.15 | 9175.07 |
| mt08cur020d | l | Agent filmogène MasterKure 215 WB "MBCC de Sika", pour le séchage des bétons et des mortiers. (matériau) | 0.150 | 1169.09 | 175.36 |
| mq06hor010 | h | Bétonnière électrique avec une capacité de gâchage de 160 l. (matériel) | 0.151 | 1645.24 | 248.43 |
| op00ciz020 |  | Cisaille pour barres à haute adhérence en acier. | 1.000 | 0.00 | 0.00 |
| op00ata010 |  | Pince à ligaturer. | 1.000 | 0.00 | 0.00 |
| op00sie020 |  | Scie circulaire à disque fixe, pour table de travail. | 1.000 | 0.00 | 0.00 |
| au00auh040 |  | Vibreur de béton, électrique. | 1.000 | 0.00 | 0.00 |
| mo044 | h | Compagnon professionnel III/CP2 coffreur. (main-d'œuvre) | 0.601 | 1722.16 | 1035.02 |
| mo091 | h | Ouvrier professionnel II/OP coffreur. (main-d'œuvre) | 0.601 | 1011.86 | 608.13 |
| mo043 | h | Compagnon professionnel III/CP2 ferrailleur. (main-d'œuvre) | 0.353 | 1722.16 | 607.92 |
| mo090 | h | Ouvrier professionnel II/OP ferrailleur. (main-d'œuvre) | 0.328 | 1011.86 | 331.89 |
| mo113 | h | Ouvrier d'exécution I/OE1 construction. (main-d'œuvre) | 0.303 | 935.45 | 283.44 |
| mo112 | h | Ouvrier d'exécution I/OE2 construction. (main-d'œuvre) | 0.317 | 950.76 | 301.39 |
| mo045 | h | Compagnon professionnel III/CP2 bétonneur. (main-d'œuvre) | 0.063 | 1722.16 | 108.50 |
| mo092 | h | Ouvrier professionnel II/OP bétonneur. (main-d'œuvre) | 0.260 | 1011.86 | 263.08 |
| % | % | Frais de chantier des unités d'ouvrage | 2 % | 38556.63 | 771.13 |
|  |  | Coûts directs |  |  | 39327.76 |
