# Faux plafond continu en plaques de plâtre. Système "PLACO"

- Propriété du fichier: CYPE Ingenieros S.A.
- Format: FIEBDC-3/2016
- Logiciel: Générateur de prix de la construction. CYPE Ingenieros, S.A.
- Date: 24/09/2024
- Zone géographique: Sénégal
- Devise: XOF
- Coûts indirects: 3 %
- Frais généraux: 13 %
- Bénéfice: 6 %
- TVA: 18 %

## F Aménagements et finitions

### FL Revêtements de plafonds

#### FLN Plafonds suspendus non démontables, en plaques de plâtre

**FLN060** m² Faux plafond continu en plaques de plâtre. Système "PLACO".
Faux plafond continu suspendu, lisse, situé à une hauteur inférieure à 4 m, avec niveau de qualité de la finition standard (Q2). Système "PLACO", constitué de: OSSATURE: structure métallique de profilés primaires F530 "PLACO"; PLAQUES: une couche de plaques de plâtre A / NF EN 520 - 1200 / 2000 / 15 / à bords longitudinaux amincis, BA 15 "PLACO". Comprend les fixations pour l'ancrage des profilés, la visserie pour la fixation des plaques, la pâte de séchage en poudre SN "PLACO", la bande microperforée en papier "PLACO", et les accessoires de montage.
Inclut: Implantation des axes de la structure métallique. Signalisation des points d'ancrage au plancher ou à l'élément support. Nivellement et suspension des profilés primaires. Découpe des plaques. Fixation des plaques. Résolution des rencontres et des points singuliers. Traitement des joints.
Critère pour le métré: Surface mesurée entre les parements, selon documentation graphique du Projet, sans déduire les trémies pour les installations.
Critère pour le mémoire: On mesurera la surface réellement exécutée selon les spécifications du Projet

| Code | U | Désignation | Quantité | Prix | Montant |
|---|---|---|---|---|---|
| mt12ple010b | U | Tige filetée galvanisée "PLACO", de 6 mm de diamètre et 1000 mm de longueur. (matériau) | 1.8 | 814.24 | 1465.632 |
| mt12ple020 | U | Crochet d'accroche F-530 "PLACO". (matériau) | 1.8 | 259.51 | 467.118 |
| mt12plp010 | m | Profilé en acier galvanisé, F-530 "PLACO", fabriqué par laminage à froid, de 3000 mm de longueur, 45x16 mm de section et 0,6 mm d'épaisseur, pour la réalisation de contrecloisons et plafonds, selon NF DTU 25.41 P1-2 et NF EN 14195. (matériau) | 3 | 1532.18 | 4596.540 |
| mt12ple030 | U | Pièce de raccord F-530 "PLACO". (matériau) | 0.16 | 271.41 | 43.426 |
| mt12plt030b | U | Vis autoforeuse à tôle, TRPF 13 "PLACO", de 13 mm de longueur. (matériau) | 1 | 14.01 | 14.010 |
| mt12plk010aaead | m² | Plaque de plâtre A / NF EN 520 - 1200 / 2000 / 15 / à bords longitudinaux amincis, BA 15 "PLACO", constituée d'une âme en plâtre d'origine naturelle enveloppée et liée aux deux feuilles de carton fort. (matériau) | 1.05 | 4158.76 | 4366.698 |
| mt12plt010a | U | Vis autoformeuse TTPC 25 "PLACO", avec tête en trompette, de 25 mm de longueur, pour installation de plaques de plâtre sur des profilés d'épaisseur inférieure à 6 mm. (matériau) | 10 | 12.13 | 121.300 |
| mt12plj010a | m | Bande microperforée en papier "PLACO", de 50 mm de largeur, selon NF EN 13963, pour finition des joints de plaques de plâtre. (matériau) | 1.4 | 47.28 | 66.192 |
| mt12plm010a | kg | Pâte de séchage en poudre SN "PLACO"; Euroclasse A2-s1, d0 de réaction au feu, selon NF EN 13501-1, intervalle de température de travail de 5 à 30°C, pour application manuelle avec bande à joint, selon NF EN 13963; pour le traitement des joints des plaques en plâtre. (matériau) | 0.33 | 989.35 | 326.486 |
| mo015 | h | Compagnon professionnel III/CP2 monteur de faux plafonds en plaques de plâtre. (main-d'œuvre) | 0.564 | 1700.48 | 959.071 |
| mo082 | h | Ouvrier professionnel II/OP monteur de faux plafonds en plaques de plâtre. (main-d'œuvre) | 0.564 | 972.98 | 548.761 |
| % | % | Frais de chantier des unités d'ouvrage | 2 % | 12975.234 | 259.505 |
|  |  | Coûts directs |  |  | 13234.739 |

Déchets:
- pose: mt12plp010; facteur de déchet 0.017013
- pose: mt12plt030b Vis autoforeuse à tôle, TRPF 13 "PLACO", de 13 mm de longueur; facteur de déchet 0.005
- pose: mt12plk010aaead; facteur de déchet 0.018
- pose: mt12plt010a; facteur de déchet 0.00533333
- pose: mt12plj010a; facteur de déchet 0.0440299
- pose: mt12plm010a; facteur de déchet 0.03

## Ressources

**mt12plp010** m Profilé en acier galvanisé
Données techniques: Coût énergétique 61.510 MJ; Émission de CO2 1.889 kg; Code CED 17 04 05; Masse de l'élément 0.46 kg; Volume 0.000219 m3
Déchets:
- emballage: re170203 Plastique. (composant de déchet); quantité 0.005 kg; Code CED 17 02 03; Masse de l'élément 1 kg; Volume 0.001667 m3

**mt12plt030b** U Vis autoforeuse à tôle, TRPF 13 "PLACO", de 13 mm de longueur
Données techniques: Coût énergétique 0.010 MJ; Émission de CO2 0.001 kg; Code CED 17 04 05; Masse de l'élément 0.001 kg
Déchets:
- emballage: re150101 Emballages en papier et en carton. (composant de déchet); quantité 0.001 kg; Code CED 15 01 01; Masse de l'élément 1 kg; Volume 0.001333 m3

**mt12plk010aaead** m² Plaque de plâtre A / NF EN 520 - 1200 / 2000 / 15 / à bords longitudinaux amincis
Données techniques: Coût énergétique 37.027 MJ; Émission de CO2 1.884 kg; Code CED 17 08 02; Masse de l'élément 10.97 kg; Volume 0.01097 m3
Déchets:
- emballage: re170203 Plastique; quantité 0.004 kg

**mt12plt010a** U Vis autoformeuse TTPC 25 "PLACO"
Données techniques: Coût énergétique 0.015 MJ; Émission de CO2 0.002 kg; Code CED 17 04 05; Masse de l'élément 0.0015 kg
Déchets:
- emballage: re150101 Emballages en papier et en carton; quantité 0.001 kg

**mt12plj010a** m Bande microperforée en papier "PLACO"
Données techniques: Coût énergétique 0.004 MJ; Émission de CO2 0.006 kg; Code CED 20 01 01; Masse de l'élément 0.0067 kg; Volume 0.000009 m3

**mt12plm010a** kg Pâte de séchage en poudre SN "PLACO"; Euroclasse A2-s1
Données techniques: Coût énergétique 9.578 MJ; Émission de CO2 0.386 kg; Code CED 17 08 02; Masse de l'élément 1 kg; Volume 0.001 m3
Déchets:
- emballage: re170203 Plastique; quantité 0.02 kg
