# Contrecloison en plaques de plâtre, de résistance élevée à l'impact. Système "PLACO"

- Propriété du fichier: CYPE Ingenieros S.A.
- Format: FIEBDC-3/2016
- Logiciel: Générateur de prix de la construction. CYPE Ingenieros, S.A.
- Date: 24/09/2024
- Zone géographique: Sénégal
- Devise: XOF
- Coûts indirects: 3 %
- Frais généraux: 13 %
- Bénéfice: 6 %
- TVA: 18 %

## F Aménagements et finitions

### FD Doublages

#### FDP Contrecloisons en plaques de plâtre sur ossature métallique

**FDP020** m² Contrecloison en plaques de plâtre, de résistance élevée à l'impact. Système "PLACO".
Contrecloison indépendante, système "PLACO", de 60,5 mm d'épaisseur totale, avec niveau de qualité de la finition standard (Q2), constitué d'une plaque de plâtre GF-C1-I-W2 / NF EN 15283-2 - 1200 / 2400 / 12,5 / à bords longitudinaux carrés, Rigidur H 13 BC "PLACO", boulonnée directement sur une ossature autoportante de profilés métalliques en acier galvanisé constituée de rails R 48 "PLACO", solidement fixés au plancher et au plafond, et montants M 48 "PLACO", avec une séparation entre montants de 600 mm. Comprend la bande de désolidarisation; les fixations pour l'ancrage des rails et des montants métalliques; la visserie pour la fixation des plaques; le ruban en papier avec renfort métallique "PLACO" et la pâte et la bande pour le traitement des joints.
Critère d'évaluation économique: Le prix comprend la résolution des rencontres et des points singuliers, mais il ne comprend pas l'isolation à placer entre les plaques et le parement.
Inclut: Implantation et tracé sur les planchers inférieur et supérieur des profilés. Mise en place d'une bande d'étanchéité et de rails inférieurs, sur le revêtement de sol terminé ou la base d'assise. Mise en place d'une bande d'étanchéité et de rails supérieurs, sous planchers. Mise en place des montants. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12plj020a | m | Bande étanche autoadhésive, Banda 45 "PLACO", en mousse de polyéthylène à cellules fermées, de 3 mm d'épaisseur et 45 mm de largeur, pour l'étanchéité de la base et l'isolation acoustique du périmètre des cloisons et doublages de plaques. (matériau) | 0.45 | 410.21 | 184.595 |
| mt12plp070b | m | Rail de profilé en acier galvanisé, R 48 "PLACO", fabriqué par laminage à froid, de 3000 mm de longueur, 48x30 mm de section et 0,55 mm d'épaisseur, selon NF DTU 25.41 P1-2 et NF EN 14195. (matériau) | 1 | 1567.2 | 1567.200 |
| mt12plp060b | m | Montant de profilé en acier galvanisé, M 48 "PLACO", fabriqué par laminage à froid, de 3000 mm de longueur, 46,5x36 mm de section et 0,6 mm d'épaisseur, selon NF DTU 25.41 P1-2 et NF EN 14195. (matériau) | 2.1 | 1908.65 | 4008.165 |
| mt12plk015a | m² | Plaque de plâtre renforcé avec des fibres GF-C1-I-W2 / NF EN 15283-2 - 1200 / 2400 / 12,5 / à bords longitudinaux carrés, Rigidur H 13 BC "PLACO". (matériau) | 1.05 | 20399.84 | 21419.832 |
| mt12plt030b | U | Vis autoforeuse à tôle, TRPF 13 "PLACO", de 13 mm de longueur. (matériau) | 5 | 14.01 | 70.050 |
| mt12plt050c | U | Vis autoformeuse Rigidur 40 "PLACO", avec tête en trompette, de 40 mm de longueur. (matériau) | 11 | 22.69 | 249.590 |
| mt12plj030 | m | Ruban autoadhésif en maille en fibre de verre, "PLACO", pour renfort des joints. (matériau) | 1.4 | 644 | 901.600 |
| mt12plm012gj | kg | Pâte à prise en poudre PR Multi "PLACO"; Euroclasse A1 de réaction au feu, selon NF EN 13501-1, intervalle de température de travail de 5 à 30°C, selon NF EN 13963. (matériau) | 0.33 | 1349.37 | 445.292 |
| mt12plj010b | m | Ruban en papier avec renfort métallique "PLACO", de 50 mm de largeur, selon NF EN 14353, pour finition des joints de plaques de plâtre. (matériau) | 0.15 | 724.68 | 108.702 |
| mo053 | h | Compagnon professionnel III/CP2 plaquiste. (main-d'œuvre) | 0.305 | 1700.48 | 518.646 |
| mo100 | h | Ouvrier professionnel II/OP plaquiste. (main-d'œuvre) | 0.305 | 972.98 | 296.759 |
| % | % | Frais de chantier des unités d'ouvrage | 2 % | 29770.431 | 595.409 |
|  |  | Coûts directs |  |  | 30365.840 |

Déchets:
- pose: mt12plj020a; facteur de déchet 0.06
- pose: mt12plp070b; facteur de déchet 0.0168553
- pose: mt12plp060b; facteur de déchet 0.0153066
- pose: mt12plk015a; facteur de déchet 0.00903213
- pose: mt12plt030b Vis autoforeuse à tôle, TRPF 13 "PLACO", de 13 mm de longueur; facteur de déchet 0.005
- pose: mt12plt050c Vis autoformeuse Rigidur 40 "PLACO", avec tête en trompette, de 40 mm de longueur; facteur de déchet 0.0052381
- pose: mt12plj030 Ruban autoadhésif en maille en fibre de verre, "PLACO", pour renfort des joints; facteur de déchet 0.055
- pose: mt12plm012gj; facteur de déchet 0.0075
- pose: mt12plj010b; facteur de déchet 0.044

## Ressources

**mt12plj020a** m Bande étanche autoadhésive
Données techniques: Coût énergétique 1.399 MJ; Émission de CO2 0.051 kg; Code CED 17 06 04; Masse de l'élément 0.0095 kg; Volume 0.000016 m3
Déchets:
- emballage: re170203 Plastique. (composant de déchet); quantité 0.001 kg; Code CED 17 02 03; Masse de l'élément 1 kg; Volume 0.001667 m3

**mt12plp070b** m Rail de profilé en acier galvanisé
Données techniques: Coût énergétique 62.839 MJ; Émission de CO2 1.930 kg; Code CED 17 04 05; Masse de l'élément 0.47 kg; Volume 0.000224 m3
Déchets:
- emballage: re170203 Plastique; quantité 0.005 kg

**mt12plp060b** m Montant de profilé en acier galvanisé
Données techniques: Coût énergétique 81.433 MJ; Émission de CO2 2.498 kg; Code CED 17 04 05; Masse de l'élément 0.61 kg; Volume 0.00029 m3
Déchets:
- emballage: re170203 Plastique; quantité 0.006 kg

**mt12plk015a** m² Plaque de plâtre renforcé avec des fibres GF-C1-I-W2 / NF EN 15283-2 - 1200 / 2400 / 12,5 / à bords longitudinaux
Données techniques: Coût énergétique 394.995 MJ; Émission de CO2 5.904 kg; Code CED 17 08 02; Masse de l'élément 15 kg; Volume 0.015 m3
Déchets:
- emballage: re170203 Plastique; quantité 0.011 kg

**mt12plt030b** U Vis autoforeuse à tôle, TRPF 13 "PLACO", de 13 mm de longueur
Données techniques: Coût énergétique 0.010 MJ; Émission de CO2 0.001 kg; Code CED 17 04 05; Masse de l'élément 0.001 kg
Déchets:
- emballage: re150101 Emballages en papier et en carton. (composant de déchet); quantité 0.001 kg; Code CED 15 01 01; Masse de l'élément 1 kg; Volume 0.001333 m3

**mt12plt050c** U Vis autoformeuse Rigidur 40 "PLACO", avec tête en trompette, de 40 mm de longueur
Données techniques: Coût énergétique 0.021 MJ; Émission de CO2 0.002 kg; Code CED 17 04 05; Masse de l'élément 0.0021 kg
Déchets:
- emballage: re150101 Emballages en papier et en carton; quantité 0.001 kg

**mt12plj030** m Ruban autoadhésif en maille en fibre de verre, "PLACO", pour renfort des joints
Données techniques: Coût énergétique 0.334 MJ; Émission de CO2 0.016 kg; Code CED 17 02 03; Masse de l'élément 0.0034 kg; Volume 0.000006 m3
Déchets:
- emballage: re170203 Plastique; quantité 0.001 kg

**mt12plm012gj** kg Pâte à prise en poudre PR Multi "PLACO"; Euroclasse A1 de réaction au feu
Données techniques: Coût énergétique 5.913 MJ; Émission de CO2 0.285 kg; Code CED 17 08 02; Masse de l'élément 1 kg; Volume 0.001 m3
Déchets:
- emballage: re170203 Plastique; quantité 0.028 kg

**mt12plj010b** m Ruban en papier avec renfort métallique "PLACO"
Données techniques: Coût énergétique 4.511 MJ; Émission de CO2 0.348 kg; Code CED 20 01 01; Masse de l'élément 0.06 kg; Volume 0.00008 m3
