# Placement et préparation d'un équipement de perforation pour micropuits de pompage

- Propriété du fichier: CYPE INGENIEROS, S.A.
- Format: FIEBDC-3/2002
- Zone géographique: Sénégal
- Devise: XOF
- Coûts indirects: 3.00 %
- Frais généraux: 13.00 %
- Bénéfice: 6.00 %
- TVA: 18.00 %

## A VRD et aménagements extérieurs

### AT Terrassement

#### ATP Systèmes de pompage

**ATP030** U Placement et préparation d'un équipement de perforation pour micropuits de pompage.
Placement et préparation d'un équipement de perforation, pour la réalisation de micropuits de pompage, sur le point de perforation.
Critère d'évaluation économique: Le prix comprend le déplacement des engins et du personnel spécialisé à l'intérieur du chantier.
Inclut: Emplacement de l'équipement sur le point de perforation. Préparation de l'équipement.
Critère pour le métré: Nombre d'unités prévues, selon documentation graphique du Projet.
Critère pour le mémoire: On mesurera le nombre d'unités réellement exécutées selon les spécifications du Projet.

| Code | U | Désignation | Quantité | Prix | Montant |
|---|---|---|---|---|---|
| mq05epp020a | U | Placement et préparation d'équipement de perforation, pour micropuits de pompage, sur le point de perforation. (matériel) | 1.159 | 75122.07 | 87066.48 |
| % | % | Frais de chantier des unités d'ouvrage | 2 % | 87066.48 | 1741.33 |
|  |  | Coûts directs |  |  | 88807.81 |
