# Pré-installation d'un compteur d'arrosage

- Propriété du fichier: CYPE INGENIEROS, S.A.
- Format: FIEBDC-3/2002
- Zone géographique: Sénégal
- Devise: XOF
- Coûts indirects: 3.00 %
- Frais généraux: 13.00 %
- Bénéfice: 6.00 %
- TVA: 18.00 %

## A VRD et aménagements extérieurs

### AV Espaces verts et mobilier urbain

#### AVA Arrosage

**AVA020** U Pré-installation d'un compteur d'arrosage.
Pré-installation d'un compteur d'arrosage de 1 1/2" DN 40 mm, placé dans un coffre préfabriqué, connecté à la branche d'arrivée et à la branche d'approvisionnement et de distribution, constituée de deux vannes d'isolement à sphère en laiton nickelé; robinet de purge et clapet de non retour. Comprend fermeture spéciale à carré de manoeuvre et les produits complémentaires.
Critère d'évaluation économique: Le prix ne comprend pas le compteur.
Inclut: Implantation. Mise en place et fixation des accessoires et des pièces spéciales. Connexion et contrôle de son bon fonctionnement.
Critère pour le métré: Nombre d'unités prévues, selon documentation graphique du Projet.
Critère pour le mémoire: On mesurera le nombre d'unités réellement exécutées selon les spécifications du Projet.

| Code | U | Désignation | Quantité | Prix | Montant |
|---|---|---|---|---|---|
| mt37sve010f | U | Vanne à sphère en laiton nickelé à visser de 1 1/2". (matériau) | 2.000 | 24280.44 | 48560.88 |
| mt37sgl010c | U | Robinet de purge de 25 mm. (matériau) | 1.000 | 5813.52 | 5813.52 |
| mt37svr010e | U | Clapet de non retour en laiton à visser de 1 1/2". (matériau) | 1.000 | 15645.71 | 15645.71 |
| mt37cir010b | U | Armoire en fibre de verre de 65x50x20 cm pour abriter un compteur individuel d'eau de 25 à 40 mm, pourvu d'une serrure spéciale pour carré de manoeuvre. (matériau) | 1.000 | 77615.68 | 77615.68 |
| mt37www010 | U | Produits complémentaires pour installations de plomberie. (matériau) | 1.000 | 1225.74 | 1225.74 |
| mo008 | h | Compagnon professionnel III/CP2 plombier. (main-d'œuvre) | 1.462 | 1700.48 | 2486.10 |
| mo107 | h | Ouvrier professionnel II/OP plombier. (main-d'œuvre) | 0.731 | 971.13 | 709.90 |
| % | % | Frais de chantier des unités d'ouvrage | 4 % | 152057.53 | 6082.30 |
|  |  | Coûts directs |  |  | 158139.83 |
