# Redevance de déversement pour remise du container avec déchets inertes à un gestionnaire autorisé

- Propriété du fichier: CYPE INGENIEROS, S.A.
- Format: FIEBDC-3/2002
- Zone géographique: Sénégal
- Devise: XOF
- Coûts indirects: 3.00 %
- Frais généraux: 13.00 %
- Bénéfice: 6.00 %
- TVA: 18.00 %

## D Gestion de déchets

### DN Non dangereux

#### DNF Déversement de déchets inertes

**DNF010** U Redevance de déversement pour remise du container avec déchets inertes à un gestionnaire autorisé.
Redevance de déversement pour remise d'une benne de 7 m³ avec déchets inertes de briques, tuiles et matériaux en terre cuite, produits sur chantier de construction et/ou de démolition, dans la décharge spécifiée.
Critère d'évaluation économique: Le prix ne comprend le service de remise, la location, la récupération sur site de la benne ni le transport.
Critère pour le métré: Nombre d'unités prévues, selon documentation graphique du Projet.
Critère pour le mémoire: On mesurera le nombre d'unités réellement remises selon les spécifications du Projet.

| Code | U | Désignation | Quantité | Prix | Montant |
|---|---|---|---|---|---|
| mq04res020bK | U | Redevance de déversement pour remise de container de 7 m³ avec déchets inertes de briques, tuiles et matériaux en terre cuite, produits sur chantier de construction et/ou de démolition, en la décharge spécifiée. (matériel) | 1.159 | 22961.81 | 26612.74 |
| % | % | Frais de chantier des unités d'ouvrage | 2 % | 26612.74 | 532.25 |
|  |  | Coûts directs |  |  | 27144.99 |
