# Chaperon préfabriqué, en béton

- Propriété du fichier: CYPE INGENIEROS, S.A.
- Format: FIEBDC-3/2002
- Zone géographique: Sénégal
- Devise: XOF
- Coûts indirects: 3.00 %
- Frais généraux: 13.00 %
- Bénéfice: 6.00 %
- TVA: 18.00 %

## E Enveloppe et finition extérieure

### EC Éléments complémentaires de façade

#### ECC Chaperons et couvre-poteaux

**ECC060** m Chaperon préfabriqué, en béton.
Chaperon préfabriqué en béton, avec un angle d'inclinaison de 10°, de couleur blanche, en pièces de 500x400x60 mm, avec larmier, pour recouvrement de murs, et ancrage métallique en acier inoxydable sur sa face inférieure; placé avec du mortier de ciment, confectionné sur chantier, avec adjuvant hydrofuge, dosage 1:4, sur lequel on introduit les ancrages métalliques; et jointement entre pièces et, s'il y a lieu, des assemblages avec les murs avec du mortier de joints spécial pour préfabriqués en béton. Comprend le protecteur hydrofuge en base aqueuse, pour traitement superficiel hydrofuge.
Inclut: Préparation de la surface d'appui. Implantation des pièces. Mise en place, aplomb, nivellement et alignement des pièces. Jointoiement et nettoyage. Application en deux couches du traitement superficiel hydrofuge.
Critère pour le métré: Longueur mesurée aux axes, selon documentation graphique du Projet.
Critère pour le mémoire: On mesurera, aux axes, la longueur réellement exécutée selon les spécifications du Projet.

| Code | U | Désignation | Quantité | Prix | Montant |
|---|---|---|---|---|---|
| mt20ahp010n | m | Chaperon préfabriqué en béton, avec un angle d'inclinaison de 10°, de couleur blanche, en pièces de 500x400x60 mm, avec larmier, pour recouvrement de murs, et ancrage métallique en acier inoxydable sur sa face inférieure. (matériau) | 1.100 | 18024.35 | 19826.79 |
| mt08aaa010a | m³ | Eau. (matériau) | 0.006 | 1089.22 | 6.54 |
| mt01arg005a | t | Sable de carrière, pour mortier confectionné sur le chantier. (matériau) | 0.015 | 11641.92 | 174.63 |
| mt08cem000a | kg | Ciment gris en sacs. (matériau) | 3.800 | 79.15 | 300.77 |
| mt08adt010 | kg | Adjuvant hydrofuge pour imperméabilisation des mortiers ou des bétons. (matériau) | 0.076 | 871.37 | 66.22 |
| mt09mcr235 | kg | Mortier de jointoiement pour préfabriqués en béton et en pierre artificielle, constitué de ciment, granulats, pigments et additifs spéciaux. (matériau) | 0.030 | 1793.58 | 53.81 |
| mt28pcs010a | l | Protecteur hydrofuge en base aqueuse, incolore, autonettoyant, repoussant l'eau et la saleté, pour traitement superficiel hydrofuge, à appliquer à la brosse sur surfaces en pierre naturelle ou artificielle. (matériau) | 1.000 | 8231.06 | 8231.06 |
| mq06hor010 | h | Bétonnière électrique avec une capacité de gâchage de 160 l. (matériel) | 0.008 | 1645.24 | 13.16 |
| op00amo010 |  | Rectifieuse ou scie radiale. | 1.000 | 0.00 | 0.00 |
| mo020 | h | Compagnon professionnel III/CP2 construction. (main-d'œuvre) | 0.447 | 1654.86 | 739.72 |
| mo113 | h | Ouvrier d'exécution I/OE1 construction. (main-d'œuvre) | 0.559 | 935.45 | 522.92 |
| % | % | Frais de chantier des unités d'ouvrage | 2 % | 29935.62 | 598.71 |
|  |  | Coûts directs |  |  | 30534.33 |
