# Couche de mortier de ciment sur parement extérieur

- Propriété du fichier: CYPE INGENIEROS, S.A.
- Format: FIEBDC-3/2002
- Zone géographique: Sénégal
- Devise: XOF
- Coûts indirects: 3.00 %
- Frais généraux: 13.00 %
- Bénéfice: 6.00 %
- TVA: 18.00 %

## E Enveloppe et finition extérieure

### ED Enduits de mortier industriel

#### EDB Couches d'enduit de ciment

**EDB010** m² Couche de mortier de ciment sur parement extérieur.
Couche de mortier de ciment, type CR CSIV W2, selon NF EN 998-1, couleur blanche, de 10 mm d'épaisseur, lissé à la règle, avec finition talochée, application manuelle, sur parement extérieur en maçonnerie de terre cuite, vertical. Comprend les profilés en PVC, pour la réalisation des joints et la maille de fibre de verre anti-alcalin dans les changements de matériaux et en abouts de plancher, pour éviter les fissures.
Critère d'évaluation économique: Le prix comprend la protection des éléments du contour qui pourraient être affectés pendant les travaux et la résolution des points singuliers.
Inclut: Préparation de la surface support. Calepinage des pans. Mise en place de règles et de cordeaux. Mise en place des taquets. Réalisation des guides. Preparación del mortero. Placement de la maille entre différents matériaux et en abouts de plancher. Application du mortier. Réalisation des joints et des points singuliers. Réalisation d'une finition. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt08aaa010a | m³ | Eau. (matériau) | 0.005 | 1089.22 | 5.45 |
| mt28mop210h | kg | Mortier de ciment, type CR CSIV W2, selon NF EN 998-1, pour utilisation à l'intérieur ou à l'extérieur, couleur blanche, composé de ciment à haute résistance, granulats sélectionnés et autres additifs, fourni en sacs. (matériau) | 18.000 | 163.06 | 2935.08 |
| mt28mon040a | m² | Maille en fibre de verre, anti-alcalin, de 10x10 mm de vide de maille, de 750 à 900 microns d'épaisseur et de 200 à 250 g/m² de masse surfacique, avec 25 kp/cm² de résistance à la traction, pour armer les mortiers. (matériau) | 0.210 | 2106.17 | 442.30 |
| mt28mon030 | m | Profilé pour joints en PVC. (matériau) | 0.750 | 306.44 | 229.83 |
| op00tal020 |  | Malaxeur électrique. | 1.000 | 0.00 | 0.00 |
| mo039 | h | Compagnon professionnel III/CP2 enduiseur. (main-d'œuvre) | 0.729 | 1654.86 | 1206.39 |
| mo111 | h | Ouvrier d'exécution I/OE2 enduiseur. (main-d'œuvre) | 0.455 | 966.07 | 439.56 |
| % | % | Frais de chantier des unités d'ouvrage | 2 % | 5258.61 | 105.17 |
|  |  | Coûts directs |  |  | 5363.78 |
