# Rencontre de toiture terrasse chaude, accessible avec un écoulement. Imperméabilisation avec des membranes bitumineuses

- Propriété du fichier: CYPE INGENIEROS, S.A.
- Format: FIEBDC-3/2002
- Zone géographique: Sénégal
- Devise: XOF
- Coûts indirects: 3.00 %
- Frais généraux: 13.00 %
- Bénéfice: 6.00 %
- TVA: 18.00 %

## E Enveloppe et finition extérieure

### ET Couvertures de toitures terrasses

#### ETI Points singuliers

**ETI070** U Rencontre de toiture terrasse chaude, accessible avec un écoulement. Imperméabilisation avec des membranes bitumineuses.
Rencontre en toiture terrasse chaude, accessible, avec revêtement de sol flottant sur supports, type inversée avec bouche d'écoulement à sortie verticale, en réalisant un rabaissement dans le support autour de l'écoulement, dans lequel sera placée l'imperméabilisation constituée de: pièce de renfort de membrane en bitume modifié par élastomère SBS, LBM(SBS)-40-FP, avec une armature de feutre de polyester non tissé de 160 g/m², de surface non protégée, totalement adhérée au support avec chalumeau, impression préalable avec émulsion bitumineuse anionique avec charges, et mise en place de bouche d'écoulement siphoïde de caoutchouc EPDM, à sortie verticale, de 110 mm de diamètre, avec grille plate de caoutchouc EPDM, intégralement adhéré à la pièce de renfort précédente avec chalumeau.
Inclut: Réalisation d'un abaissement du support autour de l'écoulement. Nettoyage et préparation de la surface. Application de l'émulsion bitumineuse. Mise en place de la pièce de renfort. Mise en place de l'écoulement.
Critère pour le métré: Nombre d'unités prévues, selon documentation graphique du Projet.
Critère pour le mémoire: On mesurera le nombre d'unités réellement exécutées selon les spécifications du Projet.

| Code | U | Désignation | Quantité | Prix | Montant |
|---|---|---|---|---|---|
| mt14iea020c | kg | Émulsion bitumineuse anionique avec charges. (matériau) | 0.300 | 2887.50 | 866.25 |
| mt14lba010g | m² | Membrane en bitume modifié par élastomère SBS, LBM(SBS)-40-FP, de 3,5 mm d'épaisseur, masse nominale 4 kg/m², avec une armature de feutre de polyester non tissé de 160 g/m², de surface non protégée. Selon NF EN 13707. (matériau) | 1.050 | 6063.74 | 6366.93 |
| mt15acc050Ch | U | Bouche d'écoulement siphoïde de caoutchouc EPDM, à sortie verticale, de 110 mm de diamètre, avec grille plate de caoutchouc EPDM. (matériau) | 1.000 | 12924.77 | 12924.77 |
| op00sop010 |  | Chalumeau pour soudure de membranes bitumineuses. | 1.000 | 0.00 | 0.00 |
| mo029 | h | Compagnon professionnel III/CP2 poseur de membranes d'étanchéité. (main-d'œuvre) | 0.421 | 1654.86 | 696.70 |
| mo067 | h | Ouvrier professionnel II/OP poseur de membranes d'étanchéité. (main-d'œuvre) | 0.421 | 972.98 | 409.62 |
| mo008 | h | Compagnon professionnel III/CP2 plombier. (main-d'œuvre) | 0.434 | 1700.48 | 738.01 |
| % | % | Frais de chantier des unités d'ouvrage | 2 % | 22002.28 | 440.05 |
|  |  | Coûts directs |  |  | 22442.33 |
