# Rencontre de toiture terrasse chaude, inaccessible avec un parement vertical. Imperméabilisation avec des membranes de polyoléfines

- Propriété du fichier: CYPE INGENIEROS, S.A.
- Format: FIEBDC-3/2002
- Zone géographique: Sénégal
- Devise: XOF
- Coûts indirects: 3.00 %
- Frais généraux: 13.00 %
- Bénéfice: 6.00 %
- TVA: 18.00 %

## E Enveloppe et finition extérieure

### ET Couvertures de toitures terrasses

#### ETI Points singuliers

**ETI270** m Rencontre de toiture terrasse chaude, inaccessible avec un parement vertical. Imperméabilisation avec des membranes de polyoléfines.
Rencontre de toiture terrasse chaude, inaccessible, avec du gravier, type inversée avec un parement vertical; par réalisation d'un décrochement périmétrique de plus de 5 cm par rapport au parement vertical et de plus de 20 cm de hauteur sur la protection de la couverture, rempli avec du mortier de ciment, confectionné sur chantier, dosage 1:8 placé sur l'imperméabilisation constituée de: bande de finalisation pour membrane d'étanchéité souple type EVAC, de 480 mm de largeur, composée d'une double feuille de polyoléfine thermoplastique avec acétate de vinyle éthylène, avec les deux faces revêtues de fibres de polyester non tissées, de 0,8 mm d'épaisseur et 625 g/m², fixée à l'imperméabilisation de la toiture, avec du mortier-colle amélioré C2 E. Comprend les compléments de renfort en traitement des points singuliers par l'utilisation de pièces spéciales pour la résolution des coins intérieurs et extérieurs.
Inclut: Réalisation d'un décrochement périmétrique. Nettoyage et préparation de la surface. Mise en place de la bande de finalisation avec un mortier-colle.
Critère pour le métré: Longueur mesurée en projection horizontale, selon documentation graphique du Projet.
Critère pour le mémoire: On mesurera, en projection horizontale, la longueur réellement exécutée selon les spécifications du Projet.

| Code | U | Désignation | Quantité | Prix | Montant |
|---|---|---|---|---|---|
| mt09mcr250a | kg | Mortier-colle amélioré, C2 E, avec temps ouvert allongé, selon NF EN 12004, pour la fixation de géomembranes, composé de ciments spéciaux, granulats sélectionnés et résines synthétiques. (matériau) | 1.200 | 508.30 | 609.96 |
| mt15rev040dh | m | Bande de renfort pour membrane d'étanchéité souple type EVAC, de 480 mm de largeur, composée d'une double feuille de polyoléfine thermoplastique avec acétate de vinyle éthylène, avec les deux faces revêtues de fibres de polyester non tissées, de 0,8 mm d'épaisseur et 625 g/m², fournie en rouleaux de 30 m de longueur. (matériau) | 1.150 | 8017.05 | 9219.61 |
| mt08aaa010a | m³ | Eau. (matériau) | 0.006 | 1089.22 | 6.54 |
| mt01arg005a | t | Sable de carrière, pour mortier confectionné sur le chantier. (matériau) | 0.021 | 11641.92 | 244.48 |
| mt08cem000a | kg | Ciment gris en sacs. (matériau) | 2.368 | 79.15 | 187.43 |
| mq06hor010 | h | Bétonnière électrique avec une capacité de gâchage de 160 l. (matériel) | 0.015 | 1645.24 | 24.68 |
| mo029 | h | Compagnon professionnel III/CP2 poseur de membranes d'étanchéité. (main-d'œuvre) | 0.131 | 1654.86 | 216.79 |
| mo067 | h | Ouvrier professionnel II/OP poseur de membranes d'étanchéité. (main-d'œuvre) | 0.131 | 972.98 | 127.46 |
| mo113 | h | Ouvrier d'exécution I/OE1 construction. (main-d'œuvre) | 0.125 | 935.45 | 116.93 |
| % | % | Frais de chantier des unités d'ouvrage | 2 % | 10753.88 | 215.08 |
|  |  | Coûts directs |  |  | 10968.96 |
