# Réparation d'une imperméabilisation de coursives et de balcons. Système Dry120 "REVESTECH"

- Propriété du fichier: CYPE INGENIEROS, S.A.
- Format: FIEBDC-3/2002
- Zone géographique: Sénégal
- Devise: XOF
- Coûts indirects: 3.00 %
- Frais généraux: 13.00 %
- Bénéfice: 6.00 %
- TVA: 18.00 %

## E Enveloppe et finition extérieure

### ET Couvertures de toitures terrasses

#### ETS Systèmes

**ETS090** m² Réparation d'une imperméabilisation de coursives et de balcons. Système Dry120 "REVESTECH".
Réparation d'une imperméabilisation de coursives et de balcons. Système Dry120 "REVESTECH", constitué de membrane d'étanchéité souple type EVAC, Dry120 30 "REVESTECH", composée d'une double feuille de polyoléfine thermoplastique avec acétate de vinyle éthylène, avec les deux faces revêtues de fibres de polyester non tissées, de 1,25 mm d'épaisseur et 525 g/m², fournie en rouleaux de 1,5 m de largeur et 30 m de longueur, fixée au support avec du mortier-colle amélioré, déformable et thixotropique, C2 TE S1 étendu avec une truelle dentée. Comprend les compléments de renfort dans le traitement des points singuliers via l'utilisation de pièces spéciales "REVESTECH" pour la résolution de coins intérieurs Dry50 Cornerin, la résolution des liaisons avec la bande Dry50 Banda 13x30, la résolution de rencontres avec les parements avec des bandes périmétriques Dry80 Banda 20 et Corner Band, et le scellement des joints avec Seal Plus.
Critère d'évaluation économique: Le prix comprend la préparation du support, mais il ne comprend pas le revêtement de sol.
Inclut: Enlèvement de la plinthe. Piquage du matériau de fixation. Ouverture de la saignée. Retrait et stockage des décombres. Nettoyage des restes d'ouvrage. Chargement manuel des décombres dans le camion ou la benne. Nettoyage de la surface support. Mise en place de l'imperméabilisation. Résolution des points singuliers. Scellement des joints.
Critère pour le métré: Surface mesurée en projection horizontale, selon documentation graphique du Projet, à partir des faces intérieures des parapets ou des acrotères qui la délimitent.
Critère pour le mémoire: On mesurera, en projection horizontale, la surface réellement exécutée selon les spécifications du Projet, à partir des faces intérieures des parapets ou des acrotères qui la délimitent.

| Code | U | Désignation | Quantité | Prix | Montant |
|---|---|---|---|---|---|
| mt09mcm060a | kg | Mortier-colle amélioré, C2 TE S1, selon NF EN 12004, déformable, avec résistance au glissement et temps ouvert allongé, couleur grise, à base de ciment, granulats de granulométrie fine, résines synthétiques et additifs spéciaux, avec propriétés thixotropiques et à durcissement sans retrait. (matériau) | 0.600 | 602.23 | 361.34 |
| mt15rev012a | m² | Membrane d'étanchéité souple type EVAC, Dry120 30 "REVESTECH", composée d'une double feuille de polyoléfine thermoplastique avec acétate de vinyle éthylène, avec les deux faces revêtues de fibres de polyester non tissées, de 1,25 mm d'épaisseur et 525 g/m², fournie en rouleaux de 1,5 m de largeur et 30 m de longueur, selon NF EN 13956. (matériau) | 1.100 | 15365.54 | 16902.09 |
| mt15rev170c | kg | Adhésif à base de polyuréthane, Seal Plus "REVESTECH", couleur marron, pour le scellement des joints. (matériau) | 0.050 | 16955.10 | 847.76 |
| mt15rev058l | m | Bande de renfort pour membrane d'étanchéité souple type EVAC, Dry50 Banda 13x30 "REVESTECH", de 127 mm de largeur, composée d'une double feuille de polyoléfine thermoplastique avec acétate de vinyle éthylène, avec les deux faces revêtues de fibres de polyester non tissées, de 0,52 mm d'épaisseur et 335 g/m². (matériau) | 0.250 | 3064.35 | 766.09 |
| mt15rev040ea | m | Bande de renfort pour membrane d'étanchéité souple type EVAC, Dry80 Banda 20 "REVESTECH", de 180 mm de largeur, composée d'une double feuille de polyoléfine thermoplastique avec acétate de vinyle éthylène, avec les deux faces revêtues de fibres de polyester non tissées, de 0,8 mm d'épaisseur et 625 g/m², fournie en rouleaux de 30 m de longueur. (matériau) | 0.100 | 4237.56 | 423.76 |
| mt15rev045c | m | Bande de renfort des rencontres à 90° entre les parements pour membrane d'étanchéité souple type EVAC, Corner Band "REVESTECH", de 127 mm de largeur, composée d'une double feuille de polyoléfine thermoplastique avec acétate de vinyle éthylène, avec les deux faces revêtues de fibres de polyester non tissées, de 0,8 mm d'épaisseur et 625 g/m², fournie en rouleaux de 30 m de longueur. (matériau) | 0.100 | 4754.12 | 475.41 |
| mt15rev065b | U | Complément pour renfort des points singuliers dans les traitements imperméabilisants via pièces pour la résolution de coins intérieurs, Dry50 Cornerin "REVESTECH". (matériau) | 0.020 | 7183.72 | 143.67 |
| mo029 | h | Compagnon professionnel III/CP2 poseur de membranes d'étanchéité. (main-d'œuvre) | 0.424 | 1654.86 | 701.66 |
| mo067 | h | Ouvrier professionnel II/OP poseur de membranes d'étanchéité. (main-d'œuvre) | 0.424 | 972.98 | 412.54 |
| % | % | Frais de chantier des unités d'ouvrage | 2 % | 21034.32 | 420.69 |
|  |  | Coûts directs |  |  | 21455.01 |
