# Couverture en bardeaux bitumés

- Propriété du fichier: CYPE INGENIEROS, S.A.
- Format: FIEBDC-3/2002
- Zone géographique: Sénégal
- Devise: XOF
- Coûts indirects: 3.00 %
- Frais généraux: 13.00 %
- Bénéfice: 6.00 %
- TVA: 18.00 %

## E Enveloppe et finition extérieure

### EU Couvertures de toitures inclinées

#### EUB Bardeaux bitumés

**EUB010** m² Couverture en bardeaux bitumés.
Couverture de bardeaux bitumés rectangulaires, fixés mécaniquement au support, sur une toiture inclinée, avec une pente de 20% à 25%. Comprend les clous pour la fixation des bardeaux bitumés.
Critère d'évaluation économique: Le prix ne comprend l'imperméabilisation de la toiture, la résolution des points singuliers ni les pièces spéciales de la couverture.
Inclut: Fixation des bardeaux bitumés.
Critère pour le métré: Surface mesurée en grandeur nature, selon documentation graphique du Projet.
Critère pour le mémoire: On mesurera, en grandeur réelle, la surface réellement exécutée selon les spécifications du Projet.

| Code | U | Désignation | Quantité | Prix | Montant |
|---|---|---|---|---|---|
| mt13tag010a | m² | Bardeau bitumé rectangulaire, selon NF EN 544. (matériau) | 1.100 | 12399.25 | 13639.18 |
| mt13piz050 | kg | Éléments de fixation en acier inoxydable (clous, crochets, pointes, etc.). (matériau) | 0.050 | 2994.31 | 149.72 |
| mo020 | h | Compagnon professionnel III/CP2 construction. (main-d'œuvre) | 0.239 | 1654.86 | 395.51 |
| mo077 | h | Ouvrier professionnel II/OP construction. (main-d'œuvre) | 0.239 | 972.98 | 232.54 |
| % | % | Frais de chantier des unités d'ouvrage | 2 % | 14416.95 | 288.34 |
|  |  | Coûts directs |  |  | 14705.29 |
