# Couverture en bardeaux bitumés

- Propriété du fichier: CYPE INGENIEROS, S.A.
- Format: FIEBDC-3/2002
- Zone géographique: Sénégal
- Devise: XOF
- Coûts indirects: 3.00 %
- Frais généraux: 13.00 %
- Bénéfice: 6.00 %
- TVA: 18.00 %

## E Enveloppe et finition extérieure

### EU Couvertures de toitures inclinées

#### EUB Bardeaux bitumés

**EUB010** m² Couverture en bardeaux bitumés.
Couverture de bardeaux bitumés rectangulaires, fixés mécaniquement au support, application préalable d'émulsion bitumineuse anionique avec charges en périphérie et aux points singuliers, sur une toiture inclinée, avec une pente de 45% à 175%. Comprend les clous pour la fixation des bardeaux bitumés.
Critère d'évaluation économique: Le prix ne comprend ni la résolution des points singuliers ni les pièces spéciales de la couverture.
Inclut: Impression de la surface support de la couverture, en périphérie et aux points singuliers. Fixation des bardeaux bitumés.
Critère pour le métré: Surface mesurée en grandeur nature, selon documentation graphique du Projet.
Critère pour le mémoire: On mesurera, en grandeur réelle, la surface réellement exécutée selon les spécifications du Projet.

| Code | U | Désignation | Quantité | Prix | Montant |
|---|---|---|---|---|---|
| mt13tag010a | m² | Bardeau bitumé rectangulaire, selon NF EN 544. (matériau) | 1.100 | 12399.25 | 13639.18 |
| mt13piz050 | kg | Éléments de fixation en acier inoxydable (clous, crochets, pointes, etc.). (matériau) | 0.050 | 2994.31 | 149.72 |
| mt14iea020c | kg | Émulsion bitumineuse anionique avec charges. (matériau) | 0.050 | 2887.50 | 144.38 |
| mo020 | h | Compagnon professionnel III/CP2 construction. (main-d'œuvre) | 0.271 | 1654.86 | 448.47 |
| mo077 | h | Ouvrier professionnel II/OP construction. (main-d'œuvre) | 0.271 | 972.98 | 263.68 |
| % | % | Frais de chantier des unités d'ouvrage | 2 % | 14645.43 | 292.91 |
|  |  | Coûts directs |  |  | 14938.34 |
