# Habillage d'une retombée de poutre métallique, avec des plaques de plâtre

- Propriété du fichier: CYPE INGENIEROS, S.A.
- Format: FIEBDC-3/2002
- Zone géographique: Sénégal
- Devise: XOF
- Coûts indirects: 3.00 %
- Frais généraux: 13.00 %
- Bénéfice: 6.00 %
- TVA: 18.00 %

## F Aménagements et finitions

### FD Doublages

#### FDR Habillages de poutres

**FDR020** m Habillage d'une retombée de poutre métallique, avec des plaques de plâtre.
Réalisation de l'habillage d'une retombée de poutre métallique, par les deux faces de l'âme et par l'aile inférieure, de 200x200 mm, réalisée plaques de plâtre A / NF EN 520 - 1200 / longueur / 12,5 / à bords longitudinaux amincis; fixation dans les deux faces de l'âme par vissage à fourrures 60/27 en tôle d'acier galvanisé, vissées à leur tour sur tasseaux en bois de 40x40 mm, placés à pression, avec un entraxe de 30 cm; et fixation dans l'aile inférieure par vissage à fourrures 60/27 en tôle d'acier galvanisé, placées à pression sur clips métalliques. Comprend les profilés, les clips, la visserie et la pâte et la bande pour le traitement des joints.
Inclut: Implantation. Mise en place et aplomb des tasseaux. Signalisation des points d'ancrage. Mise en place et fixation des profilés sur les tasseaux. Installation de clips. Mise en place à pression des fourrures contre les clips. Fixation des plaques. Traitement des joints.
Critère pour le métré: Longueur mesurée selon documentation graphique du Projet.
Critère pour le mémoire: On mesurera la longueur réellement exécutée selon les spécifications du Projet.

| Code | U | Désignation | Quantité | Prix | Montant |
|---|---|---|---|---|---|
| mt07mee203df | m | Tasseau de 40x40 mm de section, en bois de pin maritime (Pinus pinaster), traité en autoclave, avec classe d'emploi 4, selon NF EN 335, finition brossée, avec une humidité inférieure à 20%. (matériau) | 1.200 | 1377.18 | 1652.62 |
| mt12psg050c | m | Fourrure 60/27 en tôle d'acier galvanisé, de largeur 60 mm, selon NF DTU 25.41 P1-2 et NF EN 14195. (matériau) | 4.000 | 733.17 | 2932.68 |
| mt12www040b | U | Vis autoforeuse d'acier galvanisé, de 4 mm de diamètre et 25 mm de longueur, pour fixation d'éléments métalliques sur un support en bois. (matériau) | 6.000 | 19.89 | 119.34 |
| mt12pmk011a | U | Clip de protection de 72x48x41 mm. (matériau) | 1.670 | 594.65 | 993.07 |
| mt12psg010a | m² | Plaque de plâtre A / NF EN 520 - 1200 / longueur / 12,5 / à bords longitudinaux amincis. (matériau) | 0.714 | 3507.46 | 2504.33 |
| mt12psg081c | U | Vis autoforeuse 3,5x25 mm. (matériau) | 18.000 | 7.99 | 143.82 |
| mt12psg030a | kg | Pâte à joints, selon NF EN 13963. (matériau) | 0.500 | 789.39 | 394.70 |
| mt12psg040a | m | Bande microperforée en papier, selon NF EN 13963. (matériau) | 0.321 | 37.37 | 12.00 |
| mo053 | h | Compagnon professionnel III/CP2 plaquiste. (main-d'œuvre) | 0.305 | 1700.48 | 518.65 |
| mo100 | h | Ouvrier professionnel II/OP plaquiste. (main-d'œuvre) | 0.305 | 972.98 | 296.76 |
| % | % | Frais de chantier des unités d'ouvrage | 2 % | 9567.97 | 191.36 |
|  |  | Coûts directs |  |  | 9759.33 |
