# Profilé pour joint de fractionnement, en aluminium

- Propriété du fichier: CYPE INGENIEROS, S.A.
- Format: FIEBDC-3/2002
- Zone géographique: Sénégal
- Devise: XOF
- Coûts indirects: 3.00 %
- Frais généraux: 13.00 %
- Bénéfice: 6.00 %
- TVA: 18.00 %

## F Aménagements et finitions

### FE Éléments complémentaires de finitions

#### FEP Profilés décoratifs

**FEP150** m Profilé pour joint de fractionnement, en aluminium.
Profilé en T pour joints de partage, en aluminium anodisé, de 25 mm de largeur, 7 mm de hauteur et 1,3 mm d'épaisseur.
Inclut: Préparation de la surface support. Implantation. Découpe et préparation. Nivellement. Mise en place et fixation. Nettoyage final.
Critère pour le métré: Longueur mesurée selon documentation graphique du Projet. Le métré par casses et découpes n'a pas été augmenté, puisque 5% de pièces de plus ont été considérées dans la décomposition.
Critère pour le mémoire: On mesurera la longueur réellement exécutée selon les spécifications du Projet.

| Code | U | Désignation | Quantité | Prix | Montant |
|---|---|---|---|---|---|
| mt18jpc092a | m | Profilé en T pour joints de partage, en aluminium anodisé, de 25 mm de largeur, 7 mm de hauteur et 1,3 mm d'épaisseur. (matériau) | 1.050 | 4240.45 | 4452.47 |
| mo023 | h | Compagnon professionnel III/CP2 carreleur en revêtements de sols. (main-d'œuvre) | 0.071 | 1654.86 | 117.50 |
| % | % | Frais de chantier des unités d'ouvrage | 2 % | 4569.97 | 91.40 |
|  |  | Coûts directs |  |  | 4661.37 |
