# Profilé d'angle autoadhésif, en acier inoxydable

- Propriété du fichier: CYPE INGENIEROS, S.A.
- Format: FIEBDC-3/2002
- Zone géographique: Sénégal
- Devise: XOF
- Coûts indirects: 3.00 %
- Frais généraux: 13.00 %
- Bénéfice: 6.00 %
- TVA: 18.00 %

## F Aménagements et finitions

### FE Éléments complémentaires de finitions

#### FEP Profilés décoratifs

**FEP020** m Profilé d'angle autoadhésif, en acier inoxydable.
Profilé autoadhésif en L, pour la protection de coins extérieurs dans les revêtements, en acier inoxydable AISI 304, avec ailes de 28x28 mm de longueur et 2 mm d'épaisseur.
Inclut: Préparation de la surface support. Implantation. Découpe et préparation. Mise en place et fixation.
Critère pour le métré: Longueur mesurée selon documentation graphique du Projet. Le métré par casses et découpes n'a pas été augmenté, puisque 5% de pièces de plus ont été considérées dans la décomposition.
Critère pour le mémoire: On mesurera la longueur réellement exécutée selon les spécifications du Projet.

| Code | U | Désignation | Quantité | Prix | Montant |
|---|---|---|---|---|---|
| mt18jpc110d | m | Profilé autoadhésif en L, pour la protection de coins extérieurs dans les revêtements, en acier inoxydable AISI 304, avec ailes de 28x28 mm de longueur et 2 mm d'épaisseur. (matériau) | 1.050 | 6006.13 | 6306.44 |
| mo024 | h | Compagnon professionnel III/CP2 carreleur en revêtements muraux. (main-d'œuvre) | 0.071 | 1654.86 | 117.50 |
| % | % | Frais de chantier des unités d'ouvrage | 2 % | 6423.94 | 128.48 |
|  |  | Coûts directs |  |  | 6552.42 |
