# Garde-corps intérieur, en bois

- Propriété du fichier: CYPE INGENIEROS, S.A.
- Format: FIEBDC-3/2002
- Zone géographique: Sénégal
- Devise: XOF
- Coûts indirects: 3.00 %
- Frais généraux: 13.00 %
- Bénéfice: 6.00 %
- TVA: 18.00 %

## F Aménagements et finitions

### FG Garde-corps et mains courantes

#### FGI Garde-corps intérieurs

**FGI030** m Garde-corps intérieur, en bois.
Garde-corps en bois de pin verni, de 90 cm de hauteur, avec une main courante supérieure et un socle inférieur de 65x70 mm de diamètre, des balustres tournées de 5 cm assemblées tous les 12 cm, pour vide polygonal de plancher. Comprend les platines pour fixation par vissage dans des parois maçonnées avec douilles en nylon et vis en acier. Élaboré en atelier et monté in situ.
Inclut: Implantation des points de fixation. Aplomb et nivellement. Résolution des unions entre tronçons. Résolution des liaisons avec le parement.
Critère pour le métré: Longueur mesurée aux axes en grandeur réelle, selon documentation graphique du Projet.
Critère pour le mémoire: On mesurera, en grandeur réelle, aux axes, la longueur réellement exécutée selon les spécifications du Projet.

| Code | U | Désignation | Quantité | Prix | Montant |
|---|---|---|---|---|---|
| mt26aaa033a | U | Ancrage mécanique avec cheville en nylon et vis en acier galvanisé, à tête fraisée. (matériau) | 2.000 | 253.90 | 507.80 |
| mt22dbe010aj | m | Garde-corps en bois de pin verni, de 90 cm de hauteur avec une main courante supérieure et un socle inférieur de 65x70 mm de diamètre, des balustres tournées de 5 cm assemblées tous les 12 cm, pour trémie polygonale. (matériau) | 1.000 | 139943.75 | 139943.75 |
| op00tal010 |  | Perceuse. | 1.000 | 0.00 | 0.00 |
| op00ato010 |  | Tournevis. | 1.000 | 0.00 | 0.00 |
| mo017 | h | Compagnon professionnel III/CP2 menuisier bois. (main-d'œuvre) | 1.003 | 1678.79 | 1683.83 |
| mo058 | h | Ouvrier professionnel II/OP menuisier bois. (main-d'œuvre) | 0.716 | 979.00 | 700.96 |
| % | % | Frais de chantier des unités d'ouvrage | 2 % | 142836.34 | 2856.73 |
|  |  | Coûts directs |  |  | 145693.07 |
