# Traitement acoustique, avec des panneaux autoportants suspendus au plancher

- Propriété du fichier: CYPE INGENIEROS, S.A.
- Format: FIEBDC-3/2002
- Zone géographique: Sénégal
- Devise: XOF
- Coûts indirects: 3.00 %
- Frais généraux: 13.00 %
- Bénéfice: 6.00 %
- TVA: 18.00 %

## F Aménagements et finitions

### FI Isolations intérieures

#### FIB Traitements acoustiques

**FIB010** U Traitement acoustique, avec des panneaux autoportants suspendus au plancher.
Traitement acoustique, situé à une hauteur inférieure à 4 m, avec panneau acoustique autoportant en laine minérale, de 1200x300x50 mm, revêtu sur les deux faces avec un voile minéral de couleur Blanco, avec les bords peints, suspendu au plancher avec kits de suspension, constitués d'un câble de 1,50 m de longueur avec un crochet et une fixation pour ancrer au béton.
Inclut: Nettoyage et préparation de la surface support. Mise en place du panneau. Fixation du panneau.
Critère pour le métré: Nombre d'unités prévues, selon documentation graphique du Projet.
Critère pour le mémoire: On mesurera le nombre d'unités réellement exécutées selon les spécifications du Projet.

| Code | U | Désignation | Quantité | Prix | Montant |
|---|---|---|---|---|---|
| mt16par130ccgac | U | Panneau acoustique autoportant en laine minérale, de 1200x300x50 mm, revêtu sur les deux faces avec un voile minéral de couleur Blanco, avec les bords peints, coefficient d'absorption acoustique moyen 0,44 pour une fréquence de 500 Hz, Euroclasse A1 de réaction au feu selon NF EN 13501-1. (matériau) | 1.000 | 34573.52 | 34573.52 |
| mt12par202ca | U | Kit de suspension, constitué d'un câble de 1,50 m de longueur avec un crochet et une fixation pour ancrer au béton. (matériau) | 2.000 | 9127.21 | 18254.42 |
| op00tal010 |  | Perceuse. | 1.000 | 0.00 | 0.00 |
| op00ato010 |  | Tournevis. | 1.000 | 0.00 | 0.00 |
| mo054 | h | Compagnon professionnel III/CP2 poseur d'isolants rigides ou flexibles. (main-d'œuvre) | 0.394 | 1700.48 | 669.99 |
| mo101 | h | Ouvrier professionnel II/OP poseur d'isolants rigides ou flexibles. (main-d'œuvre) | 0.066 | 972.98 | 64.22 |
| % | % | Frais de chantier des unités d'ouvrage | 2 % | 53562.15 | 1071.24 |
|  |  | Coûts directs |  |  | 54633.39 |
