# Isolation acoustique au bruit aérien sous plancher, avec des panneaux en laine minérale

- Propriété du fichier: CYPE INGENIEROS, S.A.
- Format: FIEBDC-3/2002
- Zone géographique: Sénégal
- Devise: XOF
- Coûts indirects: 3.00 %
- Frais généraux: 13.00 %
- Bénéfice: 6.00 %
- TVA: 18.00 %

## F Aménagements et finitions

### FI Isolations intérieures

#### FIF Planchers

**FIF080** m² Isolation acoustique au bruit aérien sous plancher, avec des panneaux en laine minérale.
Isolation acoustique au bruit aérien sous plancher, avec panneau semi-rigide en laine de roche, de 30 mm d'épaisseur, revêtu sur une de ses faces par un voile minéral noire, résistance thermique 0,7 m²K/W, conductivité thermique 0,043 W/(mK), densité 40 kg/m³, chaleur spécifique 840 J/kgK, coefficient d'absorption acoustique moyen 0,65 pour une fréquence de 500 Hz et coefficient de résistance à la diffusion de la vapeur d'eau 1,3. Et avec des fixations mécaniques.
Inclut: Nettoyage et préparation de la surface support. Implantation et découpe de l'isolant. Mise en place de l'isolant. Fixation de l'isolant.
Critère pour le métré: Surface mesurée selon documentation graphique du Projet.
Critère pour le mémoire: On mesurera la surface réellement exécutée selon les spécifications du Projet.

| Code | U | Désignation | Quantité | Prix | Montant |
|---|---|---|---|---|---|
| mt16lri060de | m² | Panneau semi-rigide en laine de roche, selon NF EN 13162, revêtu sur une de ses faces par un voile minéral noire, de 30 mm d'épaisseur, conductivité thermique 0,043 W/(mK), densité 40 kg/m³, coefficient d'absorption acoustique moyen 0,65 pour une fréquence de 500 Hz et Euroclasse A1 de réaction au feu selon NF EN 13501-1. (matériau) | 1.050 | 8782.00 | 9221.10 |
| mt16aaa020ec | U | Fixation mécanique pour panneaux isolants de laine de roche, placés directement sur la surface support. (matériau) | 3.000 | 118.09 | 354.27 |
| mo054 | h | Compagnon professionnel III/CP2 poseur d'isolants rigides ou flexibles. (main-d'œuvre) | 0.158 | 1730.31 | 273.39 |
| mo101 | h | Ouvrier professionnel II/OP poseur d'isolants rigides ou flexibles. (main-d'œuvre) | 0.158 | 990.05 | 156.43 |
| % | % | Frais de chantier des unités d'ouvrage | 2 % | 10005.19 | 200.10 |
|  |  | Coûts directs |  |  | 10205.29 |
