# Isolation thermique par l'intérieur dans des combles aménagés à charpente en bois. Système Vario "ISOVER"

- Propriété du fichier: CYPE INGENIEROS, S.A.
- Format: FIEBDC-3/2002
- Zone géographique: Sénégal
- Devise: XOF
- Coûts indirects: 3.00 %
- Frais généraux: 13.00 %
- Bénéfice: 6.00 %
- TVA: 18.00 %

## F Aménagements et finitions

### FI Isolations intérieures

#### FIR Toitures inclinées

**FIR020** m² Isolation thermique par l'intérieur dans des combles aménagés à charpente en bois. Système Vario "ISOVER".
Isolation thermique par l'intérieur dans des combles aménagés à charpente en bois, avec panneau semi-rigide en laine minérale, Geowall 37 "ISOVER", selon NF EN 13162, non revêtu, de 120 mm d'épaisseur, résistance thermique 3,24 m²K/W, conductivité thermique 0,037 W/(mK). Comprend frein-vapeur hygrovariable en polyamide, avec armature en polypropylène, Vario KM Duplex UV "ISOVER", constitué d'un film de polyamide avec un voile non tissé à son verso, de 200 µm d'épaisseur, ruban autoadhésif Vario KB1 "ISOVER", pour le scellement des joints et cartouche de mastic scellant pour joints, Vario Double Fit "ISOVER", de 350 ml, pour l'étanchéité périphérique de pare-vapeur.
Inclut: Découpe et préparation de l'isolant. Mise en place de l'isolant. Mise en place de la membrane pour le contrôle du flux de vapeur. Mise en place du ruban adhésif. Application de l'adhésif de scellement.
Critère pour le métré: Surface mesurée selon documentation graphique du Projet.
Critère pour le mémoire: On mesurera la surface réellement exécutée selon les spécifications du Projet.

| Code | U | Désignation | Quantité | Prix | Montant |
|---|---|---|---|---|---|
| mt16lri010ho | m² | Panneau semi-rigide en laine minérale, Geowall 37 "ISOVER", selon NF EN 13162, non revêtu, de 120 mm d'épaisseur, résistance thermique 3,24 m²K/W, conductivité thermique 0,037 W/(mK), coefficient d'absorption acoustique moyen 1 pour une fréquence de 500 Hz et Euroclasse A1 de réaction au feu selon NF EN 13501-1. (matériau) | 1.050 | 9272.30 | 9735.92 |
| mt15qso010a | m² | Frein-vapeur hygrovariable en polyamide, avec armature en polypropylène, Vario KM Duplex UV "ISOVER", de 0,2 mm d'épaisseur, de 0,3 à 5 m d'épaisseur de la couche d'air équivalente à la diffusion de la vapeur d'eau, selon NF EN 1931, Euroclasse E de réaction au feu selon NF EN 13501-1; fourni en rouleaux de 1,50x50 m. (matériau) | 1.100 | 3411.51 | 3752.66 |
| mt15qso030a | m | Ruban autoadhésif Vario KB1 "ISOVER", pour le scellement des joints. (matériau) | 1.100 | 1048.82 | 1153.70 |
| mt15qso020a | U | Cartouche de mastic scellant pour joints, Vario Double Fit "ISOVER", de 350 ml, pour l'étanchéité périphérique de pare-vapeur. (matériau) | 0.060 | 8875.82 | 532.55 |
| mo054 | h | Compagnon professionnel III/CP2 poseur d'isolants rigides ou flexibles. (main-d'œuvre) | 0.210 | 1730.31 | 363.37 |
| mo101 | h | Ouvrier professionnel II/OP poseur d'isolants rigides ou flexibles. (main-d'œuvre) | 0.282 | 990.05 | 279.19 |
| % | % | Frais de chantier des unités d'ouvrage | 2 % | 15817.39 | 316.35 |
|  |  | Coûts directs |  |  | 16133.74 |
