# Plaque antivibration, en caoutchouc

- Propriété du fichier: CYPE INGENIEROS, S.A.
- Format: FIEBDC-3/2002
- Zone géographique: Sénégal
- Devise: XOF
- Coûts indirects: 3.00 %
- Frais généraux: 13.00 %
- Bénéfice: 6.00 %
- TVA: 18.00 %

## F Aménagements et finitions

### FI Isolations intérieures

#### FIV Amortisseurs et éléments antivibration

**FIV020** U Plaque antivibration, en caoutchouc.
Plaque antivibration en caoutchouc, de 280x280x10 mm et 2,6 kg/cm² de charge maximale sous compression.
Inclut: Implantation. Mise en place de la plaque antivibration.
Critère pour le métré: Nombre d'unités prévues, selon documentation graphique du Projet.
Critère pour le mémoire: On mesurera le nombre d'unités réellement exécutées selon les spécifications du Projet.

| Code | U | Désignation | Quantité | Prix | Montant |
|---|---|---|---|---|---|
| mt16avg030a | U | Plaque antivibration en caoutchouc, de 280x280x10 mm et 2,6 kg/cm² de charge maximale sous compression. (matériau) | 1.000 | 5209.40 | 5209.40 |
| mo054 | h | Compagnon professionnel III/CP2 poseur d'isolants rigides ou flexibles. (main-d'œuvre) | 0.131 | 1700.48 | 222.76 |
| mo101 | h | Ouvrier professionnel II/OP poseur d'isolants rigides ou flexibles. (main-d'œuvre) | 0.131 | 972.98 | 127.46 |
| % | % | Frais de chantier des unités d'ouvrage | 2 % | 5559.62 | 111.19 |
|  |  | Coûts directs |  |  | 5670.81 |
