# Escalier en ciseaux

- Propriété du fichier: CYPE INGENIEROS, S.A.
- Format: FIEBDC-3/2002
- Zone géographique: Sénégal
- Devise: XOF
- Coûts indirects: 3.00 %
- Frais généraux: 13.00 %
- Bénéfice: 6.00 %
- TVA: 18.00 %

## F Aménagements et finitions

### FJ Escaliers préfabriqués

#### FJE Escamotables

**FJE020** U Escalier en ciseaux.
Escalier rétractile extensible en ciseaux pour plafond d'acier laqué, avec ouverture et fermeture manuelles, pour franchir une hauteur entre étages de 250 à 275 cm et pour une ouverture de 70x50 cm, trappe en acier laqué blanc de 16 mm d'épaisseur et caisson en tôle laquée blanc de 12,5 cm de hauteur, placé avec du mortier de ciment, confectionné sur chantier, dosage 1:6. Totalement monté.
Inclut: Implantation et fixation du caisson. Mise en place de l'escalier et du couvercle. Scellement des joints avec du silicone neutre.
Critère pour le métré: Nombre d'unités prévues, selon documentation graphique du Projet.
Critère pour le mémoire: On mesurera le nombre d'unités réellement exécutées selon les spécifications du Projet.

| Code | U | Désignation | Quantité | Prix | Montant |
|---|---|---|---|---|---|
| mt44etm010jag | U | Escalier rétractile extensible en ciseaux pour plafond d'acier laqué, avec ouverture et fermeture manuelles, pour franchir une hauteur entre étages de 250 à 275 cm et pour une ouverture de 70x50 cm, trappe en acier laqué blanc de 16 mm d'épaisseur et caisson en tôle laquée blanc de 12,5 cm de hauteur à encastrer dans le support. (matériau) | 1.000 | 256247.77 | 256247.77 |
| mt15sja100 | U | Cartouche de mastic de silicone neutre. (matériau) | 1.000 | 2737.95 | 2737.95 |
| mt08aaa010a | m³ | Eau. (matériau) | 0.022 | 1094.14 | 24.07 |
| mt01arg005a | t | Sable de carrière, pour mortier confectionné sur le chantier. (matériau) | 0.176 | 11700.96 | 2059.37 |
| mt08cem000a | kg | Ciment gris en sacs. (matériau) | 27.000 | 79.51 | 2146.77 |
| mq06hor010 | h | Bétonnière électrique avec une capacité de gâchage de 160 l. (matériel) | 0.088 | 1652.03 | 145.38 |
| op00ato010 |  | Tournevis. | 1.000 | 0.00 | 0.00 |
| op00tal010 |  | Perceuse. | 1.000 | 0.00 | 0.00 |
| mo011 | h | Compagnon professionnel III/CP2 monteur. (main-d'œuvre) | 6.655 | 1730.31 | 11515.21 |
| mo080 | h | Ouvrier professionnel II/OP monteur. (main-d'œuvre) | 7.805 | 990.05 | 7727.34 |
| % | % | Frais de chantier des unités d'ouvrage | 2 % | 282603.86 | 5652.08 |
|  |  | Coûts directs |  |  | 288255.94 |
