# Revêtement mural avec panneau en bois

- Propriété du fichier: CYPE INGENIEROS, S.A.
- Format: FIEBDC-3/2002
- Zone géographique: Sénégal
- Devise: XOF
- Coûts indirects: 3.00 %
- Frais généraux: 13.00 %
- Bénéfice: 6.00 %
- TVA: 18.00 %

## F Aménagements et finitions

### FM Revêtements de murs

#### FMB Bois

**FMB010** m² Revêtement mural avec panneau en bois.
Revêtement mural avec panneau en fibres de bois et résines synthétiques de densité moyenne (MDF), hydrofuge, sans recouvrement, de 19 mm d'épaisseur. Mise en place: avec un adhésif.
Inclut: Nettoyage et préparation de la surface support. Implantation. Découpe et préparation du revêtement. Application de l'adhésif. Mise en place et fixation du revêtement. Résolution des rencontres et des points singuliers.
Critère pour le métré: Surface mesurée selon documentation graphique du Projet, en déduisant les ouvertures de surface supérieure à 2 m².
Critère pour le mémoire: On mesurera la surface réellement exécutée selon les spécifications du Projet, en déduisant les ouvertures de surface supérieure à 2 m².

| Code | U | Désignation | Quantité | Prix | Montant |
|---|---|---|---|---|---|
| mt29tma140 | kg | Adhésif en caoutchouc synthétique, d'application à deux faces, pour revêtements décoratifs en bois. (matériau) | 0.100 | 3586.45 | 358.65 |
| mt29tma030a | m² | Panneau en fibres de bois et résines synthétiques de densité moyenne (MDF), hydrofuge, sans recouvrement, de 19 mm d'épaisseur, pour revêtement des parements verticaux intérieurs. (matériau) | 1.050 | 5895.78 | 6190.57 |
| op00cla010 |  | Cloueuse pneumatique. | 1.000 | 0.00 | 0.00 |
| op00cep010 |  | Varlope. | 1.000 | 0.00 | 0.00 |
| mo017 | h | Compagnon professionnel III/CP2 menuisier bois. (main-d'œuvre) | 0.427 | 1708.24 | 729.42 |
| mo058 | h | Ouvrier professionnel II/OP menuisier bois. (main-d'œuvre) | 0.427 | 996.17 | 425.36 |
| % | % | Frais de chantier des unités d'ouvrage | 2 % | 7704.00 | 154.08 |
|  |  | Coûts directs |  |  | 7858.08 |
