# Peinture époxy, sur parement intérieur, dans l'industrie avec sollicitations chimiques

- Propriété du fichier: CYPE INGENIEROS, S.A.
- Format: FIEBDC-3/2002
- Zone géographique: Sénégal
- Devise: XOF
- Coûts indirects: 3.00 %
- Frais généraux: 13.00 %
- Bénéfice: 6.00 %
- TVA: 18.00 %

## F Aménagements et finitions

### FP Peintures

#### FPH Peintures à haute résistance chimique

**FPH010** m² Peinture époxy, sur parement intérieur, dans l'industrie avec sollicitations chimiques.
Application manuelle de deux couches de peinture époxy, couleur blanche, finition brillante, texture lisse, (rendement: 0,4 kg/m² par couche); sur parement intérieur en béton, dans l'industrie avec sollicitations chimiques.
Inclut: Nettoyage général de la surface support. Préparation du mélange. Application d'une couche de fond et une couche de finition.
Critère pour le métré: Surface mesurée selon documentation graphique du Projet, avec le même critère que le support de base.
Critère pour le mémoire: On mesurera la surface réellement exécutée selon les spécifications du Projet, avec le même critère que le support de base.

| Code | U | Désignation | Quantité | Prix | Montant |
|---|---|---|---|---|---|
| mt27pxm010c | kg | Peinture pour intérieur, à deux composants à base de résine époxy, couleur blanche, finition brillant, texture lisse, à prestations élevées; à appliquer à la brosse, au rouleau ou au pistolet, selon NF EN 1504-2. (matériau) | 0.800 | 15994.18 | 12795.34 |
| op00tal020 |  | Malaxeur électrique. | 1.000 | 0.00 | 0.00 |
| mo038 | h | Compagnon professionnel III/CP2 peintre. (main-d'œuvre) | 0.245 | 1654.86 | 405.44 |
| mo076 | h | Ouvrier professionnel II/OP peintre. (main-d'œuvre) | 0.245 | 972.98 | 238.38 |
| % | % | Frais de chantier des unités d'ouvrage | 2 % | 13439.16 | 268.78 |
|  |  | Coûts directs |  |  | 13707.94 |
