# Revêtement mural intérieur avec panneau rigide protecteur de résines renforcées avec des fibres de verre

- Propriété du fichier: CYPE INGENIEROS, S.A.
- Format: FIEBDC-3/2002
- Zone géographique: Sénégal
- Devise: XOF
- Coûts indirects: 3.00 %
- Frais généraux: 13.00 %
- Bénéfice: 6.00 %
- TVA: 18.00 %

## F Aménagements et finitions

### FR Protections

#### FRR Feuilles et panneaux de protection pour revêtements muraux

**FRR020** m² Revêtement mural intérieur avec panneau rigide protecteur de résines renforcées avec des fibres de verre.
Revêtement mural intérieur avec panneau rigide protecteur de résines renforcées avec des fibres de verre, de 1220x2440 mm et 2,2 mm d'épaisseur, de couleur blanche. Mise en place: avec adhésif en polyuréthane.
Inclut: Préparation et nettoyage du parement vertical. Implantation et coupe des panneaux. Application de l'adhésif. Mise en place des panneaux et des pièces de terminaison.
Critère pour le métré: Surface mesurée selon documentation graphique du Projet.
Critère pour le mémoire: On mesurera la surface réellement exécutée selon les spécifications du Projet.

| Code | U | Désignation | Quantité | Prix | Montant |
|---|---|---|---|---|---|
| mt53pdi040i | m² | Panneau rigide protecteur de résines renforcées avec des fibres de verre, de 1220x2440 mm et 2,2 mm d'épaisseur, de couleur blanche, Euroclasse C-s2, d0 de réaction au feu, selon NF EN 13501-1, comprend les pièces d'arrêt, les pièces de coin, les pièces spéciales et les accessoires de montage. (matériau) | 1.050 | 33168.56 | 34826.99 |
| mt47adc110a | kg | Adhésif spécial de polyuréthane bicomposant. (matériau) | 0.300 | 4084.96 | 1225.49 |
| mo011 | h | Compagnon professionnel III/CP2 monteur. (main-d'œuvre) | 0.256 | 1700.48 | 435.32 |
| mo080 | h | Ouvrier professionnel II/OP monteur. (main-d'œuvre) | 0.256 | 972.98 | 249.08 |
| % | % | Frais de chantier des unités d'ouvrage | 2 % | 36736.88 | 734.74 |
|  |  | Coûts directs |  |  | 37471.62 |
