# Revêtement de sol en caoutchouc

- Propriété du fichier: CYPE INGENIEROS, S.A.
- Format: FIEBDC-3/2002
- Zone géographique: Sénégal
- Devise: XOF
- Coûts indirects: 3.00 %
- Frais généraux: 13.00 %
- Bénéfice: 6.00 %
- TVA: 18.00 %

## F Aménagements et finitions

### FS Revêtements de sols

#### FSH Caoutchouc

**FSH010** m² Revêtement de sol en caoutchouc.
Revêtement de sol en caoutchouc, couleur noire, avec boutons, fournie en rouleaux de 1000x12000x4 mm. Mise en place: avec ????????????????????, sur une couche mince de nivellement.
Critère d'évaluation économique: Le prix ne comprend pas la couche mince de nivellement.
Inclut: Implantation et découpe du revêtement. Application de l'adhésif. Mise en place du revêtement. Résolution des rencontres et des points singuliers. Suppression et nettoyage du matériau excédant. Nettoyage final du revêtement.
Critère pour le métré: Surface utile, mesurée selon documentation graphique du Projet.
Critère pour le mémoire: On mesurera la surface réellement exécutée selon les spécifications du Projet.

| Code | U | Désignation | Quantité | Prix | Montant |
|---|---|---|---|---|---|
| mt18dww010a | kg | Adhésif de contact à base de résine acrylique en dispersion aqueuse, pour revêtement de sol en caoutchouc, linoléum, PVC, moquette et textile. (matériau) | 0.250 | 4044.95 | 1011.24 |
| mt18dsi010n | m² | Membrane en caoutchouc, couleur noire, avec boutons; fournie en rouleaux de 1000x12000x4 mm. (matériau) | 1.050 | 28445.95 | 29868.25 |
| op00tra010 |  | Traceur de joints. | 1.000 | 0.00 | 0.00 |
| op00cor040 |  | Coupe-bords. | 1.000 | 0.00 | 0.00 |
| mo026 | h | Compagnon professionnel III/CP2 poseur de revêtements flexibles. (main-d'œuvre) | 0.228 | 1654.86 | 377.31 |
| mo064 | h | Ouvrier professionnel II/OP poseur de revêtements flexibles. (main-d'œuvre) | 0.114 | 972.98 | 110.92 |
| % | % | Frais de chantier des unités d'ouvrage | 2 % | 31367.72 | 627.35 |
|  |  | Coûts directs |  |  | 31995.07 |
