# Réparation d'un revêtement de sol en béton, avec du mortier

- Propriété du fichier: CYPE INGENIEROS, S.A.
- Format: FIEBDC-3/2002
- Zone géographique: Sénégal
- Devise: XOF
- Coûts indirects: 3.00 %
- Frais généraux: 13.00 %
- Bénéfice: 6.00 %
- TVA: 18.00 %

## F Aménagements et finitions

### FS Revêtements de sols

#### FSR Réparation

**FSR010** m² Réparation d'un revêtement de sol en béton, avec du mortier.
Réparation d'un revêtement de sol en béton, avec du mortier réparateur, modifié avec des polymères, renforcé avec fibres, à résistance mécanique très élevée et retrait compensé, avec une résistance à la compression à 28 jours supérieure ou égale à 50 N/mm² et un module d'élasticité supérieur ou égal à 20000 N/mm², classe R4, type PCC, selon NF EN 1504-3, Euroclasse A1 de réaction au feu, selon NF EN 13501-1, composé de ciments spéciaux, granulats sélectionnés, additifs et fibres, de 20 mm d'épaisseur moyenne, application préalable d'adhésif à deux composants, à base de résine époxy et un durcisseur, comme pont d'adhérence.
Critère d'évaluation économique: Le prix ne comprend pas la préparation du support.
Inclut: Application de l'adhésif. Préparation et application du mortier. Séchage.
Critère pour le métré: Surface mesurée selon documentation graphique du Projet.
Critère pour le mémoire: On mesurera la surface réellement exécutée selon les spécifications du Projet.

| Code | U | Désignation | Quantité | Prix | Montant |
|---|---|---|---|---|---|
| mt09rep032d | kg | Adhésif à deux composants, à base de résine époxy et un durcisseur, pour l'union correcte du béton frais et du béton durci, selon NF EN 1504-4. (matériau) | 1.000 | 14637.62 | 14637.62 |
| mt28mrp010h | kg | Mortier réparateur, modifié avec des polymères, renforcé avec fibres, à résistance mécanique très élevée et retrait compensé, avec une résistance à la compression à 28 jours supérieure ou égale à 50 N/mm² et un module d'élasticité supérieur ou égal à 20000 N/mm², classe R4, type PCC, selon NF EN 1504-3, Euroclasse A1 de réaction au feu, selon NF EN 13501-1, composé de ciments spéciaux, granulats sélectionnés, additifs et fibres, appliqué dans les épaisseurs jusqu'à 50 mm suivant la verticale non coffré et 100 mm suivant l'horizontale. (matériau) | 44.000 | 804.38 | 35392.72 |
| mo020 | h | Compagnon professionnel III/CP2 construction. (main-d'œuvre) | 0.882 | 1683.89 | 1485.19 |
| mo077 | h | Ouvrier professionnel II/OP construction. (main-d'œuvre) | 0.882 | 990.05 | 873.22 |
| mo113 | h | Ouvrier d'exécution I/OE1 construction. (main-d'œuvre) | 0.441 | 951.86 | 419.77 |
| % | % | Frais de chantier des unités d'ouvrage | 2 % | 52808.52 | 1056.17 |
|  |  | Coûts directs |  |  | 53864.69 |
