# Jointoiement d'un revêtement de sol en granito

- Propriété du fichier: CYPE INGENIEROS, S.A.
- Format: FIEBDC-3/2002
- Zone géographique: Sénégal
- Devise: XOF
- Coûts indirects: 3.00 %
- Frais généraux: 13.00 %
- Bénéfice: 6.00 %
- TVA: 18.00 %

## F Aménagements et finitions

### FS Revêtements de sols

#### FSR Réparation

**FSR090** m² Jointoiement d'un revêtement de sol en granito.
Jointoiement d'un revêtement de sol en granito avec joints plats, via mortier de joints cémenteux type CG 2 W A, couleur blanche, pour joints de jusqu'à 4 mm. Comprend la suppression du matériau des joints existants avec des moyens manuels, l retrait du matériau désagrégé à la brosse ou au pinceau et le soufflage des joints avec de l'air à pression préalablement au jointoiement, l'élimination du matériau excédant, le nettoyage du revêtement, l'enlèvement et l'entassement des restes générés.
Inclut: Vidange et nettoyage des joints. Déversement du matériau de jointoiement. Nettoyage du revêtement. Retrait et entassement des restes générés.
Critère pour le métré: Surface mesurée selon documentation graphique du Projet.
Critère pour le mémoire: On mesurera la surface réellement exécutée selon les spécifications du Projet.

| Code | U | Désignation | Quantité | Prix | Montant |
|---|---|---|---|---|---|
| mt09mcp020dE | kg | Mortier de joints cémenteux, type CG2 W A, selon NF EN 13888, couleur blanche, pour joints de jusqu'à 4 mm, à base de ciment à haute résistance, granulats sélectionnés, additifs spéciaux et pigments, pour jointoiement de pièces céramiques de basse porosité. (matériau) | 0.040 | 1465.07 | 58.60 |
| mq08lch030 | h | Équipement de jet d'air à pression. (matériel) | 0.059 | 1522.20 | 89.81 |
| mo077 | h | Ouvrier professionnel II/OP construction. (main-d'œuvre) | 0.357 | 972.98 | 347.35 |
| mo113 | h | Ouvrier d'exécution I/OE1 construction. (main-d'œuvre) | 0.357 | 935.45 | 333.96 |
| % | % | Frais de chantier des unités d'ouvrage | 2 % | 829.72 | 16.59 |
|  |  | Coûts directs |  |  | 846.31 |
