# Paillasson textile

- Propriété du fichier: CYPE INGENIEROS, S.A.
- Format: FIEBDC-3/2002
- Zone géographique: Sénégal
- Devise: XOF
- Coûts indirects: 3.00 %
- Frais généraux: 13.00 %
- Bénéfice: 6.00 %
- TVA: 18.00 %

## F Aménagements et finitions

### FS Revêtements de sols

#### FSS Paillassons

**FSS040** m² Paillasson textile.
Paillasson de boucles entrelacées de vinyle, couleur bleue, épaisseur totale 14 mm, usage intérieur et extérieur, enroulable, installé dans un décaissement de sol formé d'une fosse de 14 mm de profondeur (non comprise dans ce prix). Comprend la préparation de la surface support.
Inclut: Préparation de la surface support. Mise en place du paillasson.
Critère pour le métré: Surface mesurée selon documentation graphique du Projet.
Critère pour le mémoire: On mesurera la surface réellement exécutée selon les spécifications du Projet.

| Code | U | Désignation | Quantité | Prix | Montant |
|---|---|---|---|---|---|
| mt18fet010a | m² | Paillasson de boucles entrelacées de vinyle, couleur bleue, épaisseur totale 14 mm, usage intérieur et extérieur, enroulable, à installer dans un décaissement de sol formé d'une fosse de 14 mm de profondeur. (matériau) | 1.000 | 32243.10 | 32243.10 |
| mo027 | h | Compagnon professionnel III/CP2 poseur de moquettes et de revêtements textiles. (main-d'œuvre) | 0.043 | 1683.89 | 72.41 |
| mo065 | h | Ouvrier professionnel II/OP poseur de moquettes et de revêtements textiles. (main-d'œuvre) | 0.043 | 990.05 | 42.57 |
| % | % | Frais de chantier des unités d'ouvrage | 2 % | 32358.08 | 647.16 |
|  |  | Coûts directs |  |  | 33005.24 |
