# Élément de signalisation

- Propriété du fichier: CYPE INGENIEROS, S.A.
- Format: FIEBDC-3/2002
- Zone géographique: Sénégal
- Devise: XOF
- Coûts indirects: 3.00 %
- Frais généraux: 13.00 %
- Bénéfice: 6.00 %
- TVA: 18.00 %

## F Aménagements et finitions

### FZ Zones communes

#### FZS Signalétique

**FZS010** U Élément de signalisation.
Lettre ou numéro seul pour signalisation de logement, en aluminium de 120 mm de hauteur.
Inclut: Implantation. Fixation au parement via des éléments d'ancrage.
Critère pour le métré: Nombre d'unités prévues, selon documentation graphique du Projet.
Critère pour le mémoire: On mesurera le nombre d'unités réellement mises en place selon les spécifications du Projet.

| Code | U | Désignation | Quantité | Prix | Montant |
|---|---|---|---|---|---|
| mt45rlv010m | U | Lettre/numéro libre en aluminium pour l'indication du logement, de 120 mm de hauteur. Comprend éléments de fixation. (matériau) | 1.000 | 9963.34 | 9963.34 |
| op00ato010 |  | Tournevis. | 1.000 | 0.00 | 0.00 |
| op00tal010 |  | Perceuse. | 1.000 | 0.00 | 0.00 |
| mo080 | h | Ouvrier professionnel II/OP monteur. (main-d'œuvre) | 0.384 | 990.05 | 380.18 |
| % | % | Frais de chantier des unités d'ouvrage | 2 % | 10343.52 | 206.87 |
|  |  | Coûts directs |  |  | 10550.39 |
