# Banc en bois pour vestiaire

- Propriété du fichier: CYPE INGENIEROS, S.A.
- Format: FIEBDC-3/2002
- Zone géographique: Sénégal
- Devise: XOF
- Coûts indirects: 3.00 %
- Frais généraux: 13.00 %
- Bénéfice: 6.00 %
- TVA: 18.00 %

## F Aménagements et finitions

### FZ Zones communes

#### FZV Vestiaires

**FZV030** U Banc en bois pour vestiaire.
Banc pour vestiaire avec dossier, portemanteaux, rangement supérieur et range-chaussures, de 1000 mm de longueur, 380 mm de profondeur et 1810 mm de hauteur, constitué de siège à trois planches, dossier à une planche, portemanteaux à une planche avec trois portemanteaux métalliques, rangement supérieur à une planche et range-chaussures à deux planches, en bois de pin des Flandres vernis, de 90x20 mm de section, fixés à une structure tubulaire en acier, de 35x35 mm de section, peinte avec de la résine époxy/polyester couleur blanche. Comprend accessoires de montage et éléments d'ancrage au parement vertical. Totalement monté.
Inclut: Implantation. Montage, mise en place et fixation du banc.
Critère pour le métré: Nombre d'unités prévues, selon documentation graphique du Projet.
Critère pour le mémoire: On mesurera le nombre d'unités réellement mises en place selon les spécifications du Projet.

| Code | U | Désignation | Quantité | Prix | Montant |
|---|---|---|---|---|---|
| mt45bvg060a | U | Banc pour vestiaire avec dossier, portemanteaux, rangement supérieur et range-chaussures, de 1000 mm de longueur, 380 mm de profondeur et 1810 mm de hauteur, constitué de siège à trois planches, dossier à une planche, portemanteaux à une planche avec trois portemanteaux métalliques, rangement supérieur à une planche et range-chaussures à deux planches, en bois de pin des Flandres vernis, de 90x20 mm de section, fixés à une structure tubulaire en acier, de 35x35 mm de section, peinte avec de la résine époxy/polyester couleur blanche, y compris accessoires de montage et éléments d'ancrage au parement vertical. (matériau) | 1.000 | 127712.76 | 127712.76 |
| op00ato010 |  | Tournevis. | 1.000 | 0.00 | 0.00 |
| op00tal010 |  | Perceuse. | 1.000 | 0.00 | 0.00 |
| mo011 | h | Compagnon professionnel III/CP2 monteur. (main-d'œuvre) | 0.272 | 1730.31 | 470.64 |
| mo080 | h | Ouvrier professionnel II/OP monteur. (main-d'œuvre) | 0.272 | 990.05 | 269.29 |
| % | % | Frais de chantier des unités d'ouvrage | 2 % | 128452.69 | 2569.05 |
|  |  | Coûts directs |  |  | 131021.74 |
