# Casier en panneau phénolique HPL

- Propriété du fichier: CYPE INGENIEROS, S.A.
- Format: FIEBDC-3/2002
- Zone géographique: Sénégal
- Devise: XOF
- Coûts indirects: 3.00 %
- Frais généraux: 13.00 %
- Bénéfice: 6.00 %
- TVA: 18.00 %

## F Aménagements et finitions

### FZ Zones communes

#### FZV Vestiaires

**FZV020** U Casier en panneau phénolique HPL.
Casier modulaire pour vestiaire, de 300 mm de largeur, 500 mm de profondeur et 1800 mm de hauteur, de planche phénolique HPL, couleur à choisir constitué de deux portes de 900 mm de hauteur et 13 mm d'épaisseur, de côtés, d'étagères, d'un plafond, d'une division, d'un sol de 10 mm d'épaisseur et d'un fond perforé pour ventilation de 3 mm d'épaisseur. Comprend les éléments de fixation, pattes réglables de PVC, serrures à glissière, clés, plaques de numérotation, charnières anti-vandalisme en acier inoxydable et barres de penderie en aluminium avec patères anti-glissement en ABS. Totalement montée.
Inclut: Implantation. Mise en place, nivellement et fixation du casier.
Critère pour le métré: Nombre d'unités prévues, selon documentation graphique du Projet.
Critère pour le mémoire: On mesurera le nombre d'unités réellement mises en place selon les spécifications du Projet.

| Code | U | Désignation | Quantité | Prix | Montant |
|---|---|---|---|---|---|
| mt45tvg020a | U | Casier modulaire pour vestiaire, de 300 mm de largeur, 500 mm de profondeur et 1800 mm de hauteur, de planche phénolique HPL, couleur à choisir constitué de deux portes de 900 mm de hauteur et 13 mm d'épaisseur, de côtés, d'étagères, d'un plafond, d'une division, d'un sol de 10 mm d'épaisseur et d'un fond perforé pour ventilation de 3 mm d'épaisseur, y compris pattes réglables de PVC, serrures à glissière, clés, plaques de numérotation, charnières anti-vandalisme en acier inoxydable et barres de penderie en aluminium avec patères anti-glissement en ABS. (matériau) | 1.000 | 166350.59 | 166350.59 |
| op00ato010 |  | Tournevis. | 1.000 | 0.00 | 0.00 |
| op00tal010 |  | Perceuse. | 1.000 | 0.00 | 0.00 |
| mo011 | h | Compagnon professionnel III/CP2 monteur. (main-d'œuvre) | 0.272 | 1700.48 | 462.53 |
| mo080 | h | Ouvrier professionnel II/OP monteur. (main-d'œuvre) | 0.272 | 972.98 | 264.65 |
| % | % | Frais de chantier des unités d'ouvrage | 2 % | 167077.77 | 3341.56 |
|  |  | Coûts directs |  |  | 170419.33 |
