# Régularisation de murs en maçonnerie avec du mortier de ciment

- Propriété du fichier: CYPE INGENIEROS, S.A.
- Format: FIEBDC-3/2002
- Zone géographique: Sénégal
- Devise: XOF
- Coûts indirects: 3.00 %
- Frais généraux: 13.00 %
- Bénéfice: 6.00 %
- TVA: 18.00 %

## G Structure et gros oeuvre

### GA Transformations et réparations

#### GAM Réparation de murs en brique

**GAM050** m² Régularisation de murs en maçonnerie avec du mortier de ciment.
Régularisation du mur en maçonnerie avec du mortier cémenteux bicomposant renforcé avec des fibres, couleur grise, application manuelle, en une couche, de 10 mm d'épaisseur totale, pour l'application postérieure du renforcement structural avec du mortier de ciment.
Critère d'évaluation économique: Le prix ne comprend pas le renforcement structural avec du mortier de ciment.
Inclut: Nettoyage préalable de la surface. Saturation du support avec de l'eau à basse pression. Suppression de l'eau excédante avec de l'air comprimé. Préparation du mélange. Application de la couche de régularisation.
Critère pour le métré: Surface mesurée selon documentation graphique du Projet.
Critère pour le mémoire: On mesurera la surface réellement exécutée selon les spécifications du Projet.

| Code | U | Désignation | Quantité | Prix | Montant |
|---|---|---|---|---|---|
| mt09rem060f | kg | Mortier cémenteux bicomposant renforcé avec des fibres, couleur grise, composé de ciments à haute résistance, granulats sélectionnés, additifs spéciaux et polymères synthétiques en dispersion aqueuse, perméable à la vapeur d'eau et de résistance mécanique élevée et haute ductilité, à appliquer avec une taloche ou une truelle, préalablement mélangé avec de l'eau, classe R2 selon NF EN 1504-3. (matériau) | 18.500 | 1671.92 | 30930.52 |
| mo020 | h | Compagnon professionnel III/CP2 construction. (main-d'œuvre) | 0.228 | 1757.70 | 400.76 |
| mo113 | h | Ouvrier d'exécution I/OE1 construction. (main-d'œuvre) | 0.228 | 993.55 | 226.53 |
| % | % | Frais de chantier des unités d'ouvrage | 2 % | 31557.81 | 631.16 |
|  |  | Coûts directs |  |  | 32188.97 |
