# Traitement contre les champignons et les attaques d'insectes xylophages d'un élément structural en bois

- Propriété du fichier: CYPE INGENIEROS, S.A.
- Format: FIEBDC-3/2002
- Zone géographique: Sénégal
- Devise: XOF
- Coûts indirects: 3.00 %
- Frais généraux: 13.00 %
- Bénéfice: 6.00 %
- TVA: 18.00 %

## G Structure et gros oeuvre

### GA Transformations et réparations

#### GAR Traitements préventifs et curatifs du bois

**GAR030** m² Traitement contre les champignons et les attaques d'insectes xylophages d'un élément structural en bois.
Traitement curatif contre les champignons à tâche bleu, le soleil, les intempéries et l'humidité, d'un ferme en bois, via la réalisation de 3 trous par mètre et ligne, avec 2 lignes par face de l'élément, réalisés en quinconce sur une de ses faces, injection de liquide protecteur dans chacun des trous effectués et application postérieure, à la brosse, au pinceau ou au pistolet, de deux couches, de 0,14 l/m² chacune, du même produit. Comprend la suppression préalable des matériaux qui recouvrent l'élément à traiter, la protection des éléments du contour, le dégrossissement du bois dégradé et le montage de l'équipement d'injection.
Inclut: Protection des éléments du contour. Implantation des trous dans l'élément en bois. Réalisation des trous. Montage de l'équipement d'injection. Injection du produit antixylophages. Nettoyage des restes. Application du traitement au pinceau.
Critère pour le métré: Surface mesurée selon documentation graphique du Projet.
Critère pour le mémoire: On mesurera la surface réellement exécutée selon les spécifications du Projet.

| Code | U | Désignation | Quantité | Prix | Montant |
|---|---|---|---|---|---|
| mt27tlr020b | l | Fond incolore avec base dissolvante pour la protection du bois contre les champignons à tâche bleu, à appliquer à la brosse, au pinceau ou au pistolet, ou par injection ou immersion. (matériau) | 0.380 | 13288.79 | 5049.74 |
| mt27wav040 | U | Clapet de non retour en plastique, pour éviter le recul du produit. (matériau) | 6.000 | 262.66 | 1575.96 |
| mq08etm010 | h | Matériel pour injection de fongicide dans les éléments en bois, avec embout d'injection. (matériel) | 0.167 | 1301.17 | 217.30 |
| op00tal010 |  | Perceuse. | 1.000 | 0.00 | 0.00 |
| mo038 | h | Compagnon professionnel III/CP2 peintre. (main-d'œuvre) | 0.489 | 1654.86 | 809.23 |
| mo076 | h | Ouvrier professionnel II/OP peintre. (main-d'œuvre) | 0.651 | 972.98 | 633.41 |
| % | % | Frais de chantier des unités d'ouvrage | 2 % | 8285.64 | 165.71 |
|  |  | Coûts directs |  |  | 8451.35 |
